# VG Wirges, Erweiterung GS Wirges
Angebotsaufforderung (GAEB DA XML 3.3, DA83)
Projekt: 995
Währung: EUR
Bieterkommentare zugelassen: nein
Auftraggeber: Verbandsgemeinde Wirges, vertr. durch Frau Alexandra Marzi, Bahnhofstraße 10, 56422 Wirges, Telefon 02602 689 0; DV-Nummer: 995-012-KGR300
Erstellt mit: COSOBA-AVA-SYSTEM V9/ GXML Toolbox V3.3 R20230503, AVA.relax, 22.07.2026

## I-125582 Rohbauarbeiten
Datum: 15.07.2026

*Hinweis: ALLGEMEINE VORBEMERKUNGEN*
ALLGEMEINE VORBEMERKUNGEN

Dieser Ausschreibung, der Vergabe, der Ausführung der Arbeiten und der Abrechnung liegen jeweils in der neuesten Fassung zugrunde:

a)  das Leistungsverzeichnis mit allen Vorbemerkungen
b)  die Verdingungsordnung für Bauleistungen (VOB)
c)  die Bestimmungen über den Werkvertrag gemäß BGB
d)  die Landesbauordnung
e)  die Architektenpläne
f)  alle einschlägigen DIN-Vorschriften
g)  die Unfallverhütungsvorschriften

Bei sich widersprechenden Angaben gilt die hier vorgegebene Reihenfolge. Die unter b), c), d), f) und g) aufgeführten Unterlagen werden als bekannt vorausgesetzt und sind nicht beigefügt.

Zusätzliche Vertragsbedingungen sind den Formblättern der Verbandsgemeindeverwaltung zu entnehmen, die diesem Leistungsverzeichnis beigefügt sind.

*Hinweis: ALLGEMEINE OBJEKTBESCHREIBUNG*
1.0 Allgemeine Objektbeschreibung

1.1 Objektbeschreibung

Die Stadt Wirges ist eine Kommune in der Verbandsgemeinde Wirges und liegt im Herzen des Westerwaldkreises im nördlichen Rheinland- Pfalz.

Die genaue Lage des Neubaus beschreibt die nachfolgende Anschrift:

Theodor- Heuss- Ring 4
56422 Wirges

Gemarkung:  Wirges
Flur:  22
Parzellen:  5043/19
Gesamtgrundstücksgröße: 30.266 m².

Die Verbandsgemeinde Wirges beabsichtigt als Schulträger die vorhande Grundschule zu erweitern.
Das Gebäude wird als eingeschossiges Bauwerk auf der Stahlbetonbodenplatte und Stahlbetonwänden konzpiert und erhält eine Betondecke im Zwischenbaukörper und ein Holzdachstuhl über den Pultdächern. Neben der Erweiterung ist auch ein innrer Umbau einiger Räume sowei die Erweiterung der Sanitärreinrichtungen vorgesehen.
Die benachbarte Mensa wird über eine überdachte Pausenhalle mit der Erweiterung verbunden und ebenfalls umgebaut.

Die Baumaßnahme wird über das Start Chancen Programm und über die Förderrichtlinie „Basismittel“ in zwei unterschiedliche Förderprogramme gefördert. Die Auschreibungen sind jeweils getrennt nach den beiden Förderprogrammen aufgeteilt. Die ist während der kompletten Angebotserstellung/ Beauftragung und Abrechnung umzusetzen. In den beigefügten Plänen sind die unterschiedlichen Förderprogramme farbig unterschieden und bilden die Grundlage für die Abrechnung.

Der Baubeginn ist im Oktober 2026 geplant. Bis zum Jahresende 2026 soll die Gebäudehülle dicht und zu sein. Der Abschluss der Baumaßnahme ist zum Jahresende 2027 geplant.
Auf Grund der verschiedenen Bauabschnitte und Schulferien ist es teilkweis erfordlrich die Baustelle mehrfach zu unterbrechen und neu anzudienen. Hierfür wird keine weitere Baustelleneinrichtung vergütet und ist in der Position Baustelleneinrichtung vollständig einzukalkulieren.

1. Bauschnitt: Erweiterung GrundschuleHerbst 2026
2. Bauabschnitt: Innerer Umbau GrundschuleSommerferien 2027
3. Bauabschnitt: Umbau Mensa  Sommerferien 2027
4. Bauabschnitt Pausenhalle/Übderdachung Frühsommer 2027
5. Bauabschnitt Aussenanlage  Spätsommer 2027

1.2 Art und Lage der baulichen Anlagen, z. B. auch Anzahl und Höhe der Geschosse.

Nutzung des Gebäudes: Grundschule
Bauart:  Neubau in Massivbauweise
Grundfläche:  ca. 484 qm
Vollgeschosse: 1
Nutzfläche:  ca. 416 qm
Umbauter Raum: ca. 2.462 cbm

Gebäudehöhe über GOK:ca. 5,56 m
Oberkante FFB EG± 0,00 ~ NN 338,03
Oberkante Attika+ 4,50 ~ NN 342,43

Geschoße:  Geschoßhöhelichte Rohbauhöhelichte Raumhöhe unter Abhangdecken
Erdgeschoss  3,80 m  ca. 3,60 m  ca. 3,00 m

Dachform/Dachneigung:Flachdach/Pultdach
Aufbauten:  keine

*Hinweis: WEITERE BESONDERE VORBEMERKUNGEN*
2.0 Weitere besondere Vorbemerkungen

2.1 Sicherung der Baustelle und Straßenverkehr
Das Gelände wird zum Baubeginn über eine provisorische Baustellenzufahrt erschlossen. Die Wegeführung erfolgt über die Zufahrt zum Sportgelände/Multifunktionsgebäude auf das Baugelände. Es ist zu beachten, dass auf dem Baugelände keine Rangier- und Wendemöglichkeiten vorhanden sind.

Fahrzeuge dürfen sich auf dem gesamten Schulgelände nur in Schrittgeschwindigkeit bewegen. Größere Lieferungen und Abtrmansporte sind rechtzeitig vorher abzustimmen.
Materialtransporte über den Schulhof sind außerhalb der Pausenzeiten bzw. nur bei geringem Personenaufkommen und unter Aufsicht durchzuführen.
Daraus resultierende Maßnahmen zur Verkehrssicherung bzw. organisatorische Mehraufwendungen sind im zu erbringenden Leistungsumfang einzukalkulieren und zu berücksichtigen.
Alle vom AN benutzten Flächen, Wege und Straßen sind während der Durchführung der Arbeiten sauber zu halten und bei selbst verursachter Verschmutzung umgehend zu reinigen.

Die Einzelbaumaßnahmen sind so abzusperren und abzusichern, dass während der Bauzeit keine Schüler in den Baustellenbereich eindringen können.

Weiterhin sind die Maßnahmen so umzusetzen, dass keine unnötigen Witterungseinflüsse im Bestand zu Schäden führen. Notwendige Sicherungsmaßnahmen sind in den Einzelpositionen beschreiben.

Im Zuge der Baustelleneinrichtung ist sicher zu stellen, dass die Beschilderung und Wegeführung für die Schüler/Lehrer während der Bauzeit durchgängig gewährleistet ist und im Bauverlauf entsprechend angepasst wird.

Im Zuge der Baustelleneinrichtung ist sicher zu stellen, dass die Beschilderung und Wegeführung für Fußgänger und Nutzer des angrenzenden Schulgeländes während der Bauzeit durchgängig gewährleistet ist.
Eine Bauzaunanlage entlang des Schulhofes wird zu Beginn der Maßnahme aufgestellt.
Zum Schutz Unbeteiligter vor Gefahren, die sich während der Bautätigkeiten ergeben, sowie zum Schutz der Baustelleneinrichtung und des Bauwerkes selbst, ist das Baustellengelände gegen unbefugtes Betreten zu sichern. Der Auftragnehmer ist verpflichtet, geeignete Sicherungsmaßnahmen durchzuführen (Beschilderungen, verschl. der Zaunanlage bzw. der Tore, etc.).
Erforderliche Umstellungen der Baustellensicherung/Bauzaunanlage u. Verkehrssicherung oder Änderungen sind immer mit der Bauüberwachung (Vertreter AG) abzustimmen.
Unabhängig davon, welches Mittel zur Abgrenzung des Baustellengeländes gewählt ist, sind alle am Bauprojekt beteiligten Unternehmen angehalten, an der Vorhaltung der Sicherheitseinrichtung mitzuwirken. Dies bedeutet beispielsweise, dass das Unternehmen, das am Ende eines Werktages das Baustellengelände als letztes verlässt, für das ordnungsgemäße Schließen des z.B. Bauzaunes/Tores und der Baustelleneinfahrt zuständig ist
Ebenso sind zur Andienung kurzzeitig eingerichtete Öffnungen im z.B. Bauzaun durch das verantwortliche Unternehmen unverzüglich wieder zu verschließen. Es empfiehlt sich eine Dokumentation der getroffenen Festlegungen.
Des Weiteren sind vorhandene Straßen, Einrichtungen, Bäume mittels geeigneten Maßnahmen zu sichern. Alle Maßnahmen sind vor Einrichtung der Baustelle dem SiGeKo mitzuteilen. Wenn die Baustelle Einfluss auf den öffentlichen Straßenverkehr hat, so sind hier insbesondere die Straßenverkehrsordnung (StVO) und die Richtlinien für die Sicherung von Arbeitsstellen an Straßen (RSA) zu beachten.
Die Bauarbeiten sind aus dem Baufeld heraus so zu führen, dass der öffentliche Verkehr/Fußgänger/Nachbarn nicht beeinträchtigt werden. Durch die Baumaßnahme verursachte Beschränkungen des öffentlichen oder privaten Verkehrs (z.B. durch größere und länger andauernde Anlieferungen, wie z.B. auch die Krananlieferung/Kranstellung) hat der Auftragnehmer bei den zuständigen Stellen/Behörden rechtzeitig anzumelden. Die erforderlichen Genehmigungen sind einzuholen und alle notwendigen Einrichtungen (insbesondere eventuell erforderliche Absperrungen und Beschilderungen) zu beschaffen, vorzuhalten, einzusetzen und zu entfernen, die Kosten hierfür sind in die Baustelleneinrichtung mit einzurechnen und werden nicht gesondert vergütet.

2.2 Parkplätze
Im Baustellenbereich stehen nur sehr eingeschränkt ausreichend Parkplätze für Firmenfahrzeuge des Auftragnehmers zur Verfügung. Im beiefügten Baustelleneinrichtungsplan sind möglich Parkflächen angegeben. Diese sind späetstens Abends und am Wochenene zu räumen eine Lagerung von Material ist hier verboten. Ein Anspruch auf kostenlose Zurverfügungstellung von Parkplätzen seitens des Auftraggebers besteht nicht. Privatfahrzeuge der Mitarbeiter des Auftragnehmers oder seiner Nachunternehmer dürfen im Baustellenbereich, bzw. im Gelände des Auftraggebers nicht parken und werden gegebenenfalls von dort kostenpflichtig zu Lasten des Halters entfernt. I

2.3 Baustelleneinrichtungsplan / Lager- und Arbeitsplätze
Der Auftragnehmer hat dem Auftraggeber vor Beginn der Baustelleneinrichtung einen Baustelleneinrichtungsplan vorzulegen.
Der Auftragnehmer hat keinen Anspruch darauf, dass ihm für seine Belegschaft bzw. zur Lagerung von Materialien und Werkzeuge ein verschließbarer Raum zur Verfügung gestellt wird. Es ist Sache des AN, die zum Einbau kommenden Teile auf der Baustelle so einzulagern, dass der Arbeitsablauf der übrigen beschäftigten Firmen nicht gestört wird. Nicht eingebaute Teile sind durch den AN so zu sichern, dass eine Beschädigung ausgeschlossen ist.
Die Kosten hierfür sind in die Einheitspreise einzurechnen.

2.4 Strom- und Wasserversorgung
Strom- und Wasserversorgungseinrichtungen (Verteiler/Wasserzapfstelle) sind bauseits vorhanden/werden durch den Rohbauer zur Verfügung gestellt.
Für die Zuleitung zu den Verbrauchsstellen hat der AN selbst zu sorgen. Bei dem Einsatz elektrischer Geräte ist ein eigener Schutzschalter mit Personenschutzschalter einzusetzen.

2.5 Baufristenplan
Der Auftragnehmer hat den Baufristenplan über seine vertraglichen Leistungen zu erstellen, anhand dessen die Einhaltung der Vertragsfristen nachgewiesen und überwacht werden kann. Der Plan ist entsprechend dem Baufortschritt fortzuschreiben und nach Aufforderung durch den Auftraggeber überarbeitet vorzulegen. Der Plan ist dem Auftraggeber spätestens 12 Werktage nach Auftragserteilung, bei Überarbeitung unverzüglich jeweils in 2-facher Fertigung zu übergeben.
Die Kosten hierfür sind in die Einheitspreise einzurechnen.

2.6 SiGe Koordination
Eine Vorankündigung ist nach § 3 BaustellV sowie ein Koordinator ist nach § 3 (1) BaustellV sind erforderlich. Der Auftraggeber hat die Aufgabe einem Dritten übertragen.
Der Sicherheits- und Gesundheitsschutzplan (SiGe-Plan nach §2 BaustellV) wird vor Beginn der Bauausführung zusammen mit der Vorankündigung erstellt und dem AN übersendet.

Der Sicherheitskoordinator koordiniert auf Basis des Sicherheits- und Gesundheitsschutzplan den Gesundheits- und Arbeitsschutz auf der Baustelle und kontrolliert regelmäßig stichprobenartig seine Einhaltung. Er gibt sicherheitstechnische Hinweise und weist auf sicherheitstechnische Mängel hin.
Jeder Auftragnehmer hat gemäß §5 BaustellV in der Auslegung nach RAB10 die Hinweise des Sicherheitskoordinators zu berücksichtigen.
Durch jeden Auftragnehmer sind die Namen der verantwortlichen Person, dessen Stellvertreters, die der Sicherheitsbeauftragten und der Ersthelfer auf der Baustelle sowie Name und Telefonnummer der Sicherheitsfachkraft dem Sicherheitskoordinator mitzuteilen.
Mit der Aufnahme der Tätigkeit werden die für den Arbeitsschutz Verantwortlichen (Firmenbauleiter, Obermonteure, Aufsichtsführenden) in die Sicherheitskoordination für das Bauvorhaben eingewiesen. Die Verantwortlichen der Auftragnehmer führen wiederum die Grundeinweisung aller auf die Baustelle kommenden Nachunternehmer und Beschäftigten vor dem Tätigkeitsbeginn durch und weisen dies auf auf einem vorbereiteten Formblatt nach.

2.7 Versicherung
Eine Bauleistungsversicherung nach ABN wird der Bauherr abschließen. Mitversichert sind die Risiken aller am Bau beteiligten Unternehmen. Die Selbstbeteiligung je Schadensfall beträgt 10 % der Entschädigungssumme, mind. jedoch 250 €.

2.8 Haftung
Der AN hat innerhalb von 14 Tagen nach Auftragserteilung das Bestehen einer Haftpflichtversicherung mit mindestens einer Regeldeckungssummen von
  2.000.000 EUR für Personenschäden,
  1.000.000 EUR für Sachschäden
nachzuweisen.

Die vorgenannten Mindestdeckungssummen müssen mind. zweifach pro Versicherungsjahr zur Verfügung stehen.
Die Kosten dieser Versicherung sind in die Einheitspreise einzukalkulieren.

2.9 Jour Fixe / Personal / Bauleitung des AN
Während der laufenden Arbeiten wird ein wöchentlicher Jour Fixe Termin auf der Baustelle geplant. Die Anwesenheit des verantwortlichen Projektbearbeiters / Bauleiters ist obligatorisch. Bei Bedarf können auch Zusatztermine vereinbart werden.
Die Kosten hierfür sind in die Einheitspreise einzurechnen.

2.10 Bautagesberichte
Der AN hat ein Bautagebuch gemäß „Richtlinien zur Führung eines Bautagebuches“ (Vergabehandbuch BUND 411) arbeitstäglich zu führen und dem Auftraggeber oder dem mit der Bauüberwachung beauftragten Architekt/Ingenieur spätestens wöchentlich zu übergeben. Die Kosten hierfür sind in die Einheitspreise einzurechnen.

2.11 Abrechnungshinweise
Rechnungstellung
Die Abschlags- und Schlussrechnungen sind wie folgt zu adressieren:

Verbandsgemeinde Wirges

Bahnhofstraße 10
56422 Wirges

Übermittlung der Rechnungen einschl. Aufmaße:

Digital (per E-Mail im Format pdf  und  -soweit möglich- im GAEB-Format als *.X89 und *.X11):
- an die Bauüberwachung und
- an den Bauherrnvertreter (m.yueksel@wirges.de)

Bei technisch widersprüchlichen Angaben im Leistungsverzeichnis zwischen Kurztext und Langtext gelten die Angaben im Langtext; das gilt auch bei Angeboten.

Für Leistungen, die bei Weiterführung der Leistungen nicht mehr einsehbar sind, für zu beseitigende Bauteile, etc., hat der Bieter rechtzeitig eine gemeinsame Feststellung zu beantragen. Diese Zustandsfeststellung gilt nicht als rechtsgeschäftliche Abnahme.

Bei der Abrechnung der Leistungen sind die gleichen Positionsnummern wie im Leistungsverzeichnis zu verwenden. Erfolgt die Abrechnung durch Austausch von elektronischen Datenträgern, muss die Vergleichbarkeit der Positionsnummern auf einfache Weise gegeben sein.

2.12 Planunterlagen
Die freigegebene Ausführungsplanung wird dem AN in zweifacher Ausfertigung (auf Papier, ausgedruckt) sowie einfach (als PDF-Datei) kostenfrei zur Verfügung gestellt.

2.13 Baustellenreinigung
Die befestigten Flächen sind entsprechend dem Verschmutzungsgrad zu säubern, dabei ist eine Staubentwicklung zu vermeiden (§ 22 Abs.1 BImSchG). Vom Betreiber ist sicherzustellen, dass Verschmutzungen der öffentlichen Straßen und Wege durch Fahrzeuge nach dem Verlassen des Baustellenbereichs vermieden werden (Abrollstrecken). Treten Verschmutzungen auf, sind diese sofort zu beseitigen.
Straßen sind je nach Grad der durch den Auftragnehmer verursachten Verschmutzung zu reinigen. Sind z.B. durch Witterungsverhältnisse Straßenverschmutzungen vorhersehbar, ist für diesen Zeitraum ständig eine Kehrmaschine inkl. Feuchtreinigung vorzuhalten und bei Bedarf bzw. auf Anweisung der Bauüberwachung einzusetzen. Die Kosten für o.g. Maßnahmen sind in die Baustelleneinrichtung mit einzurechnen und werden nicht gesondert vergütet.
Bei den Erd-, Gründungs- und Rohbauarbeiten sowie beim Ab- und Aufladen von staubenden Materialien (nicht erdfeucht) sind Staub-Emissionen durch eine Wasserbedüsung zu unterbinden. Die Abwurfhöhen sind zu minimieren. Der Abtransport staubender Materialien darf nur in abgedeckten Transportfahrzeugen erfolgen.
Auf die ständige Sauberhaltung der Baustelle wird hingewiesen. Anfallende Verschmutzungen der Baustelle sind umgehend zu beseitigen. Hierauf wird besonderen Wert gelegt.
Bauschutt und Verunreinigungen sind mindestens 1 x wöchentlich zu sammeln und von der Baustelle zu entfernen.
Die Baustelle muss an jedem Freitag der Woche besenrein sein.
Ungeachtet dessen dürfen Verpackungsmaterialien, Abfälle, Wertstoffe etc. nicht in den Container befördert werden, sondern sind vom AN täglich von der Baustelle zu entfernen.
Die Kosten hierfür sind in die Einheitspreise einzurechnen.

2.14 Bauleiter/Aufsichtsführender des Auftragnehmers
Sämtliche Arbeiten sind von Seiten des bauausführenden Unternehmens von einem erfahrenen Polier - der mindestens 10 Jahre Berufserfahrung besitzt - zu leiten. Dieser gewährleistet die vorschriftsmäßige Durchführung der Arbeiten. Er ist mit den Gefährdungsmomenten und den erforderlichen Maßnahmen zu deren Abwendung vertraut. Weiterhin wird durch den Auftragnehmer jederzeit sichergestellt, dass die Ausführung sämtlicher Arbeiten, auch die von Nachunternehmen, durch weisungsbefugte Aufsichtsführende kontrolliert wird.
Die Leitungs- und Aufsichtspersonen stimmen sich ggf. bei vorhandenen Gefährdungsmomenten ab und koordinieren selbstständig die Arbeiten so, dass kein Beschäftigter auf der Baustelle sowie Dritte einer Gefährdung ausgesetzt werden.
Der Bauüberwachung des Auftraggebers ist mit Baubeginn eine Liste der vorgesehenen Leitungs- und Aufsichtspersonen (Anschrift, Telefon, Mobiltelefon, E-Mail, ggf. Fax) zu übergeben. Die Geschäftsleitung des Auftragnehmers, der Bauleiter sowie deren Aufsichtsführende sind verpflichtet, die Einhaltung der Vorschriften zur Verhütung von Unfällen und zum Gesundheitsschutz zu gewährleisten. Es wird durch den Auftragnehmer sichergestellt, dass dessen Nachunternehmer die Anforderungen an die Leitung und Aufsicht im gleichen Maße erfüllen. Während der Durchführung sämtlicher Arbeiten müssen Aufsichtsführende permanent auf der Baustelle anwesend sein.
Es findet im wöchentlichen Turnus (1-mal pro Woche) eine Baustellenbesprechung über die gesamte Bauzeit statt. An diesen Terminen muss der Auftragnehmer selbst oder dessen bevollmächtigter Bauleiter teilnehmen. Die Aufwendungen für die Teilnahme an den Besprechungen sind in das Angebot mit einzukalkulieren.

2.15 Eingesetztes Personal
Das Personal des Auftragnehmers sowie das Personal beauftragter Nachunternehmer müssen zur Durchführung der ihm übertragenen Arbeiten fachlich geeignet sein und über ausreichende Erfahrung mit vergleichbaren Arbeiten verfügen. Vor der Aufnahme von Tätigkeiten auf der Baustelle, wird das gesamt eingesetzte Personal, durch ihre jeweiligen Vorgesetzten, bezüglich der durchzuführenden Arbeiten sowie der dadurch vorhandenen Gefahrenmomente und der dafür erforderlichen Schutzmaßnahmen eingewiesen. Die Teilnahme an der sicherheitstechnischen Belehrung ist durch jede, auf der Baustelle tätige Arbeitskraft, mittels Unterschrift auf einem Belehrungsprotokoll schriftlich zu bestätigen.
Das Personal hat eingesetzte Schutzeinrichtungen wie z.B. Gerüste, Absperrungen, etc. sowie ihre persönliche Schutzausrüstung ordnungsgemäß zu verwenden.
Beschädigungen von Schutzeinrichtungen sind sofort dem Vorgesetzten zu melden. Die in diesem Bereich tätigen Arbeitnehmer sind auf Beschädigungen (Gefahren) hinzuweisen. Personen, welche den Betriebs- und Arbeitsanweisungen, der Baustellenverordnung, den Unfallverhütungsvorschriften sowie sonstigen Anordnungen nicht Folge leisten, sind umgehend von der Baustelle abzuberufen und zu ersetzen.

2.16 Lärm- und Vibrationsschutz
Die Gesamtmaßnahme wird nach vorgegebenem Bauzeitenplan ausgeschrieben, vergeben und ausgeführt. Die Ausführung der Bauarbeiten wird u.a. bestimmt durch den Schulbetrieb bzw. die Schulferien, in denen die Bauarbeiten überwiegend ausgeführt werden sollen, die durch Lärm, Schmutz, Bauaktivitäten etc. den Schulbetrieb stören würden.
Es wird sich jedoch nicht vermeiden lassen, dass Bauarbeiten auch bei laufenden Schulbetrieb ausgeführt werden müssen. In diesem Fall sind die Störungen des Schulbetriebes, die sich aus Baulärm, Schmutz und Sonstigem ergeben, auf ein Mindestmaß zu reduzieren. Der AN ist daher verpflichtet, ab Baubeginn die Baustelle kontinuierlich fortzuführen und sie mit einer für den Umfang des Vorhabens und der vorgesehenen Bauzeit und Fertigstellung entsprechenden Anzahl von Arbeitskräften zu besetzen. Der Fortgang der Arbeiten ist angemessen zu fördern.

2.17 Baustellen-Kamera
Zur Dokumentation des Baustellenfortschrittes wird eine Baustellenkamera installiert. Diese Bilder werden zur Dokumentation des Bauablaufs durch den AG und dessen Beauftragte verwendet, sie werden nicht veröffentlicht.

*Hinweis: 000 Zusätzliche Vertragsbedingungen öffentlich*
ZUSÄTZLICHE VERTRAGSBEDINGUNGEN

1. Besondere Vertragsbedingungen des Bieters werden nicht anerkannt.

1. Alternativangebote sind zugelassen. Sie sind besonders zu kennzeichnen und können nur gewertet werden, wenn auch die Ausschreibungsunterlagen vollständig ausgefüllt wurden.

1. Abschlagszahlungen werden in einer Höhe von netto 90 % der nachgewiesenen Leistungen freigegeben.

1. Von der Schlussrechnung können 5 % des Rechnungsbetrages als Sicherheit einbehalten werden höchstens bis zum Ende der Gewährleistungsfrist. Der Sicherheitsbetrag kann frühestens 3 Monate nach Datum der Rechnungsprüfung durch eine Bank-bürgschaft abgelöst werden.

1. Die Einheitspreise einschließlich evtl. Nachlässe und alle anderen Vertragsbestimmungen gelten auch vollinhaltlich für alle mit dem Bauvorhaben in Zusammenhang stehenden und im Leistungsverzeichnis nicht erfassten Nachtragsarbeiten.

1. Wenn nicht ausdrücklich anders vereinbart, werden alle Leistungen nach den Maßen der Werkzeichnungen abgerechnet.

1. Bauwasser und Baustrom wird bauseits vom Rohbauer bereitgestellt. Hierfür werden 0,25 % der Auftragssumme in der Schlussrechnung abgezogen.

1. Für das Bauvorhaben wird eine Bauwesenversicherung abgeschlossen. Die Versicherungsprämie wird auf alle beteiligten Unternehmer verteilt. Sie beträgt 0,25 % der Abrechnungssumme und wird von der Schlussrechnung abgezogen.

1. Über das Anbringen von Bauschildern ist Einvernehmen zwischen dem Auftraggeber und Auftragnehmer herzustellen. Der Auftraggeber behält sich vor, an der Baustelle eine Tafel mit einem Verzeichnis aller beteiligten Auftragnehmer aufstellen zu lassen. Das Anbringen eigener Bauschilder wird dann nicht gestattet. Die tatsächlichen Kosten eines gemeinsamen Bauschildes werden prozentual, bezogen auf die Auftragssummen, auf alle aufgeführten Auftragnehmer verteilt.

### Titel 01 Allgemein

Förderprogramm Kostenträger: 3

#### Untertitel 01.01 Erdarbeiten

##### Gruppe 01.01.1 Baufelderstellung

###### Gruppe 01.01.1.1 Baustelleneinrichtung

Förderprogramm Kostenträger: 3

**01.01.1.1.0010 Baustelleneinrichtung**
Baustelle einrichten, Maschinen, Baukran, Geräte, Werkzeuge und sonstige Betriebsmittel, welche zur vertragsgemäßen Durchführung der Bauleistungen erforderlich sind, anfahren, bereitstellen und soweit der Geräteeinsatz nicht gesondert berechnet wird betriebsfertig aufstellen einschl. der hierfür erforderlichen Arbeiten.
Nach Abschluss der Arbeiten ist die Baustelleneinrichtung komplett zu räumen. Baustraßen-Zufahrten werden erhalten.
Die Lagerung von Kraft.- u. sonstigen gewässergefährdenden Flüssigkeiten ist nur in zugelassenen Behältern mit Auffangwannen innerhalb der eingezäunten Baustelleneinrichtungsfläche zulässig.
Menge: 1,000 St
Gewerke: 012
Förderprogramm Kostenträger: 3

**01.01.1.1.0020 Erstellen eines Schnurgerüstes**
Erstellen eines Schnurgerüstes zum Einmessen der Gebäudeaußenkanten/- achsen. Das Schnurgerüst ist vorzuhalten und nach Fertigstellung der Baumaßnahme zu beseitigen
Menge: 1,000 St
Gewerke: 012
Förderprogramm Kostenträger: 3

**01.01.1.1.0030 Endverteilerschrank, Anschlussleistung: 44kVA**
Endverteilerschrank, Anschlussleistung: 44kVA nach IEC/EN 60439-4/A1+A2 (DIN/VDE 0660 T501/A1+A2) Gehäuse (E06) aus elektrolytisch-verzinktem Stahlblech, mit schwermetallfreier Kunststoff-Lackierung, Farbe: RAL 2004 -reinorange-, mit Kranösen und Wandbefestigungslasche, mit Einfachtür und Fallriegel für Vorhängeschloss, inkl. feuerverzinktem Untergestell mit Ösen für Erdnägel, Einbauten bis einschließlich FI-Schutzschalter schutzisoliert
Schutzart :  IP 44
Größe H-B-T ca.: 740 x 670 x 360 mm
Untergestell-Höhe ca.:320 mm
Bestückung:
1 CEE-Gerätestecker 5/63 A 400 V/6 h
1 CEE-Steckdose 5/63 A 400 V/6 h für Kabelschleife
1 FI-Schutzschalter 4pol. 63 A/30 mA
2 CEE-Steckdosen 5/32 A 400 V/6 h mit je 1 Leitungsschutzschalter 3/32 A -C-
2 CEE-Steckdosen 5/16 A 400 V/6 h mit je 1 Leitungsschutzschalter 3/16 A -C-
1 FI-Schutzschalter 4pol. 40 A/30 mA
6 Schutzkontaktsteckdosen 2/16 A 230 V mit je 1 Leitungsschutzschalter 1/16 A -C-
komplett einschl. Anschlusskabel (schwere Gummischlauchleitung H07RN-F 5x35mm²) (ca. 50m), bis zum Anschlussschrank liefern, anschließen und in Betrieb nehmen sowie für die gesamte Bauzeit den Roh- und Ausbaugewerken zur Verfügung stellen.
Die Vorhaltung, Wartung und Prüfung entsprechend der, Betriebssicherheitsverordnung, Risikobetrachtung, BGVA3 / DGUV insbesondere der Vorschrift 3 und gültigen Vorschriften der DIN VDE der gesamten Baustromversorgung während der Rohbauphase inkl. Prüfplakette ist in den Preis einzurechnen
Nach Vergabe der Ausbaugewerke und Abzug des Rohbauers wird die Wartung und Prüfung der Baustromversorgung dem ausführenden Elektro-Unternehmen übertragen.
Nach Beendigung der eigenen Bauarbeiten des Auftragnehmers sind zusammen mit der Bauleitung die  Zählerstände für Baustrom abzulesen und protokollarisch festzuhalten. Ab diesem Zeitpunkt  können die weiteren Stromkosten in Rechnung gestellt werden.
Menge: 1,000 St
Gewerke: 012
Förderprogramm Kostenträger: 3

**01.01.1.1.0040 Bauwasseranschluß mit Zähler**
Bauwasseranschluß mit Zähler ab Zählerschacht, aufbauen, vorhalten und wieder abbauen

Bauwasseranschluss mit 2 Zapfstellen herstellen und Bauwasser vom öffentlichen Anschlusspunkt an Bauwasserverteiler heranführen und vorhalten, für die Verwendung Dritten, inkl. Beantragung beim zuständigen Versorgungsunternehmen. Abbau auf Anweisung durch die Bauleitung.
Alle notwendigen Arbeiten und Materialien sind mit in den Einheitspreis zu kalkulieren.
Der Wasseranschluß müssen allen am Bau vorhaben beteiligten Firmen zur Verfügung gestellt werden.
Menge: 1,000 St
Gewerke: 012
Förderprogramm Kostenträger: 3

**01.01.1.1.0050 Bautüren 2 x 2 m, 2-flügl. + Schloss**
Bautüren 2 x 2 m, 2-flügl. + Schloss aus Holztafeln und Rahmenhölzern in vorh. Rohbauöffnungen als Sicherungsschutz herstellen und für die gesamte Rohbauzeit vorhalten und unterhalten.
Bestehend aus:
·min. 20 mm starken Holzmehrschichttafeln
·Rahmenhölzer min. 100/100 mm in der Öffnung mechanisch befestigt.
·min. 6 Stück, 2-teilige Türbänder
·Vorhang- Riegel mit PZ - Vorhängeschloss
Öffnungsgröße: ca. 2,00 x 2,00 m
Menge: 1,000 St
Gewerke: 012
Förderprogramm Kostenträger: 3

##### Gruppe 01.01.2 Bodenarbeiten

###### Gruppe 01.01.2.1 Grabenaushub

**01.01.2.1.0010 Kopfloch 150/150/200 cm zur Leitungsfindung**
Kopfloch 150/150/200 cm zur Bestimmung der Höhe und Lage von Leitungen herstellen.
Das Kopfloch ist in Abstimmung mit der Bauüberwachung zu erstellen.
Einschließlich lagenweise Wiederverfüllung und standfeste Verdichtung des Aushubmaterials.
Aushub in Handarbeit.
Baumaßnahme der Geotechnischen Kategorie 1 DIN 4020
Aushubtiefe:  0,00 m bis ca. 1,20  m
Homogenbereich: Bodengruppe II DIN 18196 (Auffüllung feinkörnig)
Bodenklasse nach DIN 18300:3-4
Klasse nach TR LAGA (Alt):Z0/BM-0
Anteil Steine/Blöcke (Masse %)ca. 0-15
Konsistenz DIN EN ISO 14688-1steif, steif halbfest
Mengenermittlung nach Aufmaß an der Entnahmestelle.
Menge: 1,000 St
Gewerke: 012
Förderprogramm Kostenträger: 3

**01.01.2.1.0020 Grabenaushub in Baugrube, B-0,60 m T-1,00 m UL/TL**
Grabenaushub innerhalb der Baugrube für Abwasserkanäle, ab Grobplanum profilgerecht lösen, seitlich lagern, verfüllen, verdichten, Arbeiten mit Gerät, verdrängten Boden auf dem Gelände transportieren und einbauen. Nach Verlegung der Rohrleitungen ist der Graben abzusanden und lagenweise zu verdichten.
Grabenbreite: bis 0,60 innerhalb der Baugrube
Grabentiefe: bis 1,00 innerhalb der Baugrube
Verdichtung:>95 % DPr bzw. nach Angabe Bodengutachter
Menge: 10,000 m3
Gewerke: 012
Förderprogramm Kostenträger: 3

**01.01.2.1.0030 Grabenaushub außerh. Baugrube B-0,80 m T-1,50 m UL/TL**
Grabenaushub außerhalb der Baugrube für Abwasserkanäle, profilgerecht lösen, seitlich lagern, verfüllen, verdichten, Arbeiten mit Gerät, verdrängten Boden auf dem Gelände transportieren und einbauen
Aushubtiefe:  bis 1,50 m
Aushubbreite:  bis 0,80 m
Baumaßnahme der Geotechnischen Kategorie 1 DIN 4020
Aushubtiefe:  0,00 m bis ca. 1,20  m
Homogenbereich: Bodengruppe II DIN 18196 (Auffüllung feinkörnig)
Bodenklasse nach DIN 18300:3-4
Klasse nach TR LAGA (Alt):Z0/BM-0
Anteil Steine/Blöcke (Masse %)ca. 0-15
Konsistenz DIN EN ISO 14688-1steif, steif halbfest
 Mengenermittlung nach Aufmaß an der Entnahmestelle.
Menge: 10,000 m3
Gewerke: 012
Förderprogramm Kostenträger: 3

**01.01.2.1.0040 Rohrbettung, Sand, bis 20 cm**
Verfüllsand, Körnung 0-2 mm liefern, für Einbettung von Rohrleitungen DIN EN 1610, profilgerecht einbauen und verdichten, in Graben, Schichtdicke über 30 bis 50 cm
Verdichtung:>95 % DPr bzw. nach Angabe Bodengutachter
Menge: 15,000 m3
Gewerke: 012
Förderprogramm Kostenträger: 3

###### Gruppe 01.01.2.2 Mineralgemisch

Förderprogramm Kostenträger: 3

**01.01.2.2.0010 Frostschutzschicht Mineralgemisch 0/56 EV2 100 MN/m2**
Frostschutzschichtlage auf vorgenannten Auffüllungen fachgerecht einbauen und verdichten.
Das Schotterpolster ist fachgerecht in 4  6 Übergängen kreuzweise zu verdichten. Überstand entsprechend Aufbauhöhe. Freie Böschungen nicht steiler als 1:1,5 bis 1:2.

Einbau:  lagenweise d < 30 cm
Bestehend aus: gebrochenes Mineralgemisch
Dicke:  30 cm stark
Korngröße:0/56
Verdichtung:>100 % DPr bzw. nach Angabe Bodengutachter
Verformungsmodul EV 2 mind. 100 MN/m2
Einbauort:  unter dem Gebäude
Menge: 50,000 t
Gewerke: 012
Förderprogramm Kostenträger: 3

**01.01.2.2.0020 Tragschicht Mineralgemisch 0/32 EV2 120 MN/m2**
Tragschutzschichtlage auf vorgenannten Auffüllungen fachgerecht einbauen und verdichten.
Das Schotterpolster ist fachgerecht in 4  6 Übergängen kreuzweise zu verdichten. Überstand entsprechend Aufbauhöhe. Freie Böschungen nicht steiler als 1:1,5 bis 1:2.

Einbau:  lagenweise d < 30 cm
Bestehend aus: gebrochenes Mineralgemisch
Dicke:  30 cm stark
Korngröße:0/32
Verdichtung:>120 % DPr bzw. nach Angabe Bodengutachter
Verformungsmodul EV 2 mind. 120 MN/m2
Einbauort:  unter dem Gebäude
Menge: 50,000 t
Gewerke: 012
Förderprogramm Kostenträger: 3

##### Gruppe 01.01.3 Entwässerung

*Hinweis: Besondere Vorbemerkungen Entwässerung*
Besondere Vorbemerkungen Entwässerung

Für alle nachfolgend beschriebenen Leistungen ist DIN 18306 und DIN 1986-100/DIN EN 12056 maßgebend.

Bei allen Bauwerken und Schächten sind unmittelbar nach dem Versetzen die Sohlhöhen zu nivellieren. Anzugeben sind der Bezugspunkt und die Kanalsohlen in m ü.NN. Der AN hat hierüber spätestens nach 3 Arbeitstagen ein Aufmaßprotokoll bei der Bauleitung einzureichen. Bei nachträglicher Profilierung von Sohlen, Bermen usw. sind die Sohlhöhen unmittelbar nach Fertigstellung aufzumessen.

Die Abdichtung der Grundleitung mit passenden Muffenstopfen gegen Fremdkörper ist zu jedem Bauzeitpunkt sicherzustellen. Dies ist in die Einheitspreise miteinzurechnen.

Auf Verlangen sind für einzubauende Materialien Eignungs- und/oder Qualitätsnachweise unentgeltlich vorzulegen.

Die Rohrleitungen sind in allen erforderlichen Längen einschliesslich Verschnitt zu kalkulieren. Formstücke werden gesondert ausgeschrieben und sind als Zulage anzubieten. Die Positionen werden mit der größten Nennweite ausgeschrieben, Winkelgrade und Abgangsnennweiten werden nicht gesondert angegeben. Die Rohrleitungen sind unter Beachtung der DIN EN 1610 und der Herstellerverlegeanleitung zu verlegen. Die Rohrleitungen sind fach-/DIN-gerecht in Sandbett zu verlegen und nach Installation abzusanden (Bettung Typ 1).

Die erforderlichen Erdarbeiten zur Herstellung der Entwässerunggräben werden separat ausgeschrieben.

###### Gruppe 01.01.3.1 Schmutzwasser

Gewerke: 012

Förderprogramm Kostenträger: 3

**Ausführungsbeschreibung 4 Rohr PP-MD SN10 braun**
*Rohr PP-MD SN10 braun*
Ausführungsbeschreibung Rohr PP-MD SN10

Hochlast-Vollwandrohre aus Polypropylen (PP-MD) nach DIN EN 14758-1 mit mit werksseitig eingelegter patentierter Lippendichtung. Ringsteifigkeit gemäß DIN EN ISO 9969 >10kN /m². Auf 7 bar Dichtheit gemäß DIN EN 1277 geprüft. Verlegung in Wasserschutzzone II und III gemäß DWA-A-142 zulässig. Chemische Beständigkeit im Bereich pH 1 bis pH 13.

Einsetzbar:
im Schwerlastbereich SLW 60 (gemäß Regelstatik)
als Kabelschutzleitung gemäß DIN 16878

Rohrfarbe: Durchgängig braun (inspektionsfreundlich)

**01.01.3.1.0010 Abwasserkanal DN 110**
*** gemäß Ausführungsbeschreibung 4
Abwasserkanal DN 110 mm
Menge: 50,000 m
Gewerke: 012
Förderprogramm Kostenträger: 3

**01.01.3.1.0020 Abwasserkanal DN 125**
*** gemäß Ausführungsbeschreibung 4
Abwasserkanal DN 125 mm
Menge: 5,000 m
Gewerke: 012
Förderprogramm Kostenträger: 3

**01.01.3.1.0030 Abwasserkanal DN 160**
*** gemäß Ausführungsbeschreibung 4
Abwasserkanal DN 160 mm
Menge: 5,000 m
Gewerke: 012
Förderprogramm Kostenträger: 3

**01.01.3.1.0040 Bogen DN 110 alle Grade**
*** gemäß Ausführungsbeschreibung 4
Menge: 40,000 Stck
Gewerke: 012
Förderprogramm Kostenträger: 3

**01.01.3.1.0050 Bogen DN 125 alle Grade**
*** gemäß Ausführungsbeschreibung 4
Menge: 5,000 Stck
Gewerke: 012
Förderprogramm Kostenträger: 3

**01.01.3.1.0060 Bogen DN 160 alle Grade**
*** gemäß Ausführungsbeschreibung 4
Menge: 1,000 Stck
Gewerke: 012
Förderprogramm Kostenträger: 3

**01.01.3.1.0070 Abzweig, 45Grad, DN110 x DN110**
Menge: 5,000 St
Gewerke: 012
Förderprogramm Kostenträger: 3

**01.01.3.1.0080 Übergangsrohre DN110 x DN110**
*** gemäß Ausführungsbeschreibung 4
Menge: 5,000 Stck
Gewerke: 012
Förderprogramm Kostenträger: 3

**01.01.3.1.0090 Übergangsrohre DN125 x DN125**
*** gemäß Ausführungsbeschreibung 4
Menge: 1,000 Stck
Gewerke: 012
Förderprogramm Kostenträger: 3

**01.01.3.1.0100 Übergangsrohre DN160 x DN125**
*** gemäß Ausführungsbeschreibung 4
Menge: 1,000 Stck
Gewerke: 012
Förderprogramm Kostenträger: 3

**01.01.3.1.0110 PP-Reinigungsrohr DN 125**
*** gemäß Ausführungsbeschreibung 4
Menge: 2,000 Stck
Gewerke: 012
Förderprogramm Kostenträger: 3

**01.01.3.1.0120 Muffenstopfen DN 110**
Menge: 10,000 St
Gewerke: 012
Förderprogramm Kostenträger: 3

###### Gruppe 01.01.3.2 Regenwasser

Gewerke: 012

Förderprogramm Kostenträger: 3

**Ausführungsbeschreibung 5 Rohr PP-MD SN10 blau**
*Rohr PP-MD SN10 blau*
Ausführungsbeschreibung Rohr PP-MD SN10

Hochlast-Vollwandrohre aus Polypropylen (PP-MD) nach DIN EN 14758-1 mit mit werksseitig eingelegter patentierter Lippendichtung. Ringsteifigkeit gemäß DIN EN ISO 9969 >10kN /m². Auf 7 bar Dichtheit gemäß DIN EN 1277 geprüft. Verlegung in Wasserschutzzone II und III gemäß DWA-A-142 zulässig. Chemische Beständigkeit im Bereich pH 1 bis pH 13.

Einsetzbar:
im Schwerlastbereich SLW 60 (gemäß Regelstatik)
als Kabelschutzleitung gemäß DIN 16878

Rohrfarbe: Durchgängig blau (inspektionsfreundlich)

**01.01.3.2.0010 Abwasserkanal, DN 110**
*** gemäß Ausführungsbeschreibung 5
Abwasserkanal DN 110 mm
Menge: 30,000 m
Gewerke: 012
Förderprogramm Kostenträger: 3

**01.01.3.2.0020 Bogen DN 110 alle Grade**
*** gemäß Ausführungsbeschreibung 5
Menge: 10,000 St
Gewerke: 012
Förderprogramm Kostenträger: 3

**01.01.3.2.0030 Abzweig, 45Grad, DN110 x DN110**
*** gemäß Ausführungsbeschreibung 5
Menge: 5,000 St
Gewerke: 012
Förderprogramm Kostenträger: 3

##### Gruppe 01.01.4 Kernbohrungen-Durchführungen

###### Gruppe 01.01.4.1 Kernbohrungen

*Hinweis: Vorbemerkungen Kernbohrungen*
Vorbemerkungen Kernbohrungen

Die nachfolgend genannten Positionen beinhalten alle Arbeiten zur Herstellung einer Kernbohrung wie:
-  Anreissen der Bohrstelle.
-  Lieferung, Aufbau, Betreiben und nach Gebrauch Abbau des Bohrgeräts.
-  Herstellen des notwendigen Strom- und Wasseranschlusses.
-  Entsorgen der Bohrkerne
-  Verschleiß der Bohrkronen
-  Absaugen und entsorgen des anfallenden Bohrwassers.
-  Bei Decken Bohrkern unterseitig sichern und auffangen.
-  Stahlschnitte werden nicht gesondert vergütet
Weitere Kenbohrungen werden nach Bedarf durch die Haustechnikgewerke hergestellt.

**01.01.4.1.0010 Kernbohrung, Stb, Durchmesser 80-120 mm t =20-25 cm**
Kernbohrung, senkrecht oder waagrecht, mit Diamantbohrkronen in Stahlbetondecken und -wänden.
Durchmesser: 80 - 120 mm
 Betonstärke: 20 - 25 cm
Betongüte Bauteil: C 25-30
Armierungsgrad: ca 2 %
Arbeitshöhe bis bis 3,80
Menge: 5,000 St
Gewerke: 012
Förderprogramm Kostenträger: 3

**01.01.4.1.0020 Kernbohrung, Stb, Durchmesser 121-150 mm t =20-25 cm**
Kernbohrung, senkrecht oder waagrecht, mit Diamantbohrkronen in Stahlbetondecken und -wänden.
Durchmesser: 121 - 150 mm
 Betonstärke: 20 - 25 cm
Betongüte Bauteil: C 25-30
Armierungsgrad: ca 2 %
Arbeitshöhe bis bis 3,80
Menge: 5,000 St
Gewerke: 012
Förderprogramm Kostenträger: 3

**01.01.4.1.0030 Kernbohrung, Stb, Durchmesser 151-200 mm t =20-25 cm**
Kernbohrung, senkrecht oder waagrecht, mit Diamantbohrkronen in Stahlbetondecken und -wänden.
Durchmesser: 151 - 200 mm
 Betonstärke: 20 - 25 cm
Betongüte Bauteil: C 25-30
Armierungsgrad: ca 2 %
Arbeitshöhe bis bis 3,80
Menge: 5,000 St
Gewerke: 012
Förderprogramm Kostenträger: 3

**01.01.4.1.0040 Kernbohrung, Stb, Durchmesser 201-250 mm t =20-25 cm**
Kernbohrung, senkrecht oder waagrecht, mit Diamantbohrkronen in Stahlbetondecken und -wänden.
Durchmesser: 201 - 250 mm
 Betonstärke: 20 - 25 cm
Betongüte Bauteil: C 25-30
Armierungsgrad: ca 2 %
Arbeitshöhe bis bis 3,80
Menge: 6,000 St
Gewerke: 012
Förderprogramm Kostenträger: 3

###### Gruppe 01.01.4.2 Hauseinführungen

**01.01.4.2.0010 Einspartenhauseinführung Heizleitung DN200**
Einspartenhauseinführung Heizleitung DN 200 für Gebäude ohne Keller. Zur gas- und druckwasserdichten Abdichtung von flexiblen vorisolierten Nah- und Fernwärmerohren. Einsatz in noch zu erstellenden Bauwerken aus WU-Beton. Einsparten-Hauseinführung als runde Ausführung.

Rohbauteil zum Einbetonieren in die Bodenplatte, mit höhenverstellbarer Aufstellvorrichtung zur Fixierung, mit starrem Rohrbogen (Biegeradius 800 mm), verlängerbar mit handelsüblichen Rohren (Steckmuffe), mit Anschlussmuffe inkl. Wassersperre (Mauerkragen), Kunststofffutterohr zur Aufnahme eines Dichtungseinsatzes, Kunststofffutterohr für max. Fußbodenaufbau von 300 mm (individuell bauseits einkürzbar),
Quadro-Secura® E-BP/SRB in DN200 für Leitungsdurchmesser von 75 bis 142 mm,*

Zur Abdichtung der Nah- und Fernwärmeleitung im Kunststofffutterrohr, Dichtungseinsatz als Zubehör:
Einspartenhauseinführung DN200 für Leitungsdurchmesser von 75 bis 142 mm,*

Außendurchmesser der Nah- und Fernwärmeleitung 140 mm

Prüfungen/Normen:
Gas- und Druckwasserdichtigkeit 1 bar,
Radonsicher - gemäß FHRK Merkblatt MB 101,
WU-Beton Beanspruchungsklasse 1 und 2,
DIN 18533 Wassereinwirkungsklasse W1.1-E

liefern und nach Einbauanleitung des Herstellers montieren.
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Menge: 1,000 Stk
Gewerke: 012
Förderprogramm Kostenträger: 3

**01.01.4.2.0020 Bodenplattendurchführung DN125**
Bodenplattendurchführung für Gebäude ohne Keller

Bodenplattendurchführung (BO-PLA) zur Durchführung von Kabel und Rohren, passend für die Sparten Telekommunikation, Strom, Wasser.
Bestehend aus: Kunststoffrohr aus PVC mit Markierungsstreifen aus PVC für den optimalen Einbau. Außerdem ist ein Mauerkragen aus EPDM angebracht, zur Abdichtung der Bodenplatte. Ein Schutzdeckel aus PE verhindert eindringen von Fremdkörpern. Am PVC-Rohr ist ein Spiralschlauch aus PVC verpresst, welcher an der Einführung mit einer Manschette aus EPDM bestückt ist. Manschette und Mauerkragen werden von Spanschellen aus V2A fixiert.

Im Lieferumfang enthalten sind:
Kunststoffrohr:  Øi 125 mm, 250mm vorstehend
Markierung für mind. Betonüberdeckung
Mauerkragen MK140 mit 2 Spannschellen
Kunststoffspiralschlauch mit Øi 125 mm, Länge 5000 mm, weitere Längen lieferbar
Anschlussmanschette (115-125 mm) mit 2 Spannschellen

Lastfall:  WU-Beton Beanspruchungsklasse 1 und 2
Dichtheit:  Wasserdicht bis 2,5 bar, Gasdicht bis 1 bar

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Menge: 4,000 Stk
Gewerke: 012
Förderprogramm Kostenträger: 3

**01.01.4.2.0030 Futterrohr und Klebeflansch Dickbeschichtung DI 125 mm DA 200 MM**
Futterrohr und Klebeflansch in Edelstahlausführung (V2A) für Schwarze Wanne mit flüssig zu verarbeitenden Dichtungsmassen nach DIN 18533. Für den Lastfall drückendes Wasser mit mäßiger Einwirkung (W2.1.-E). Für Sanierung und nachträglichen Anbau. Geschlossene Ausführung für Neuverlegung von Kabeln und Rohren. Für Anwendung mit Dickbeschichtung (Schwarze Wanne).

Gas- und wasserdicht und Radondicht mit geeignetem Dichtungseinsatz

Klebeflansch  60 mm umlaufend
Klebeflansch  mit 6 mm Materialstärke
Standard:  80 mm Oberlänge O(L)
Prüfung  durch 0 MFPA Leipzig 1 bar mit Schwarzer Wanne

Futterrohrinnendurchmesser DN 200
Durchzuführender RohrdurchmsserDN 125
Klebeflansch:  325 mm

einschl. Befestigungsmaterial für Massivwände und Zubehör für Dickbeschichtung

liefern und nach Einbauanleitung des Herstellers montieren und mit Dickbechichtung beiarbeiten
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Menge: 6,000 Stk
Gewerke: 012
Förderprogramm Kostenträger: 3

**01.01.4.2.0040 KG 2000-Flanschrohr DN 125 L 500 mm**
KG 2000-Flanschrohr mit Folienflansch zum nachträglichen Einbau für den Anschluss von KG/HT-Rohren. dicht gegen nichtdrückendes Wasser. Einsatz bei Wänden mit Abdichtungsbahnen oder Dickbeschichtungen.

KG 2000-Flanschrohr mit Folienflansch zur Anbindung von Abdichtungsbahnen oder Dickbeschichtungen, mit einseitig angeformter Steckmuffe und öl- und bitumenbeständigen Folienflansch aus EPDM, Dichtigkeit gegen nichtdrückendes Wasser, KG 2000-Rohr nach DIN EN 14758, Polypropylen-Vollwandrohr, Länge 500 mm, mit zusätzlichem mit Polyurethan-Klebe-/Dichtmaterial zur Verklebung des Folienflansches

liefern und nach Einbauanleitung des Herstellers wie folgt einbauen.

 Ggf. vorhandene Abdichtung im Bereich des Folienﬂansches entfernen.
 Abmessungen des Folienﬂansches anzeichnen.
 Systemgebundenen Dichtstoff im Bereich des Folienﬂansches auf der Wand auftragenund mit einem Zahnspachtel vollﬂächig verstreichen und kreisförmig um die Kernbohrung verteilen.
 /KG2000-Flanschrohr einführen und den Folienﬂansch fest andrücken.
 Den Folienﬂansch gleichmäßig mit einer Andruckrolle von innen nach außen anpressen und 24 h aushärten.
 Die Schweißbahn oder Dickbeschichtung nach Herstellerangaben anarbeiten.

Nenngröße (DN) 125

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Menge: 1,000 Stk
Gewerke: 012
Förderprogramm Kostenträger: 3

**01.01.4.2.0050 Ring-Raum-Dichtung Wellrohr Øa 200 mm Øi 125 mm W2.1-E 60 mm**
Ring-Raum-Dichtung für Wellrohr als geteilter Dichteinsatz mit integriertem Stützring zum Schutz des Wellrohres. Geeignet zum gas- und wasserdichten Abdichten eines gewellten Rohres mit Øa 125 mm in Kernbohrung oder Futterrohr mit Øi 200 mm.
Metallteile in Edelstahl V2A (EN1.4301/AISI 304), Pressplatten 5 mm, EPDM-Dichtgummi 60mm
FHRK-Standard
Dichtheit: Gas- und wasserdicht
Lastfall: WU-Beton Beanspruchungsklasse 1; WU-Beton Beanspruchungsklasse 2;
Wassereinwirkungsklasse DIN 18533 W2.1-E; Wassereinwirkungsklasse DIN 18533 W2.2-E

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Menge: 5,000 Stk
Gewerke: 012
Förderprogramm Kostenträger: 3

**01.01.4.2.0060 Ring-Raum-Dichtung Øa 200 mm Øi 125 mm W2.1-E 60 mm**
Ring-Raum-Dichtung als geschlossener Dichteinsatz mit einem Durchgang. Geeignet zum gas- und wasserdichten Abdichten eines Rohres mit Øa 139 bis 140 mm in Kernbohrung oder Futterrohr mit Øi 200 mm.
Metallteile in Edelstahl V2A (EN1.4301/AISI 304), Pressplatten 5 mm, EPDM-Dichtgummi 60mm gegen drückendes Wasser.
FHRK-Standard 60 geprüft nach FHRK Prüfgrundlage GE 101 mit FHRK-Qualitätssiegel ausgezeichnet
Dichtheit: Gas- und wasserdicht
Lastfall:  WU-Beton Beanspruchungsklasse 1
WU-Beton Beanspruchungsklasse 2
Wassereinwirkungsklasse DIN 18533 W2.1-E;
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Menge: 1,000 Stk
Gewerke: 012
Förderprogramm Kostenträger: 3

**01.01.4.2.0070 Ring-Raum-Dichtung Øa 200 mm Øi 140 mm W2.1-E 60 mm**
Ring-Raum-Dichtung als geschlossener Dichteinsatz mit einem Durchgang. Geeignet zum gas- und wasserdichten Abdichten eines Rohres mit Øa 139 bis 140 mm in Kernbohrung oder Futterrohr mit Øi 200 mm.
Metallteile in Edelstahl V2A (EN1.4301/AISI 304), Pressplatten 5 mm, EPDM-Dichtgummi 60mm gegen drückendes Wasser.

FHRK-Standard 60 geprüft nach FHRK Prüfgrundlage GE 101 mit FHRK-Qualitätssiegel ausgezeichnet

Dichtheit: Gas- und wasserdicht
Lastfall:  WU-Beton Beanspruchungsklasse 1
WU-Beton Beanspruchungsklasse 2
Wassereinwirkungsklasse DIN 18533 W2.1-E;
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Menge: 2,000 Stk
Gewerke: 012

**01.01.4.2.0080 Verbindungsmuffe für KSS-System (MA120-137)**
Kabel-Schutz-System KSS125 mit einer Verbindungsmuffe in Manschettentechnik, zur Verbindung/Verlängerung von zwei KSS-Schläuchen. Manschetten aus hochwetigem EPDM-Gummi mit Edelstahl-Spannbändern.
Gas- und wasserdicht bis 0,5 bar

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Menge: 3,000 Stk
Gewerke: 012
Förderprogramm Kostenträger: 3

**01.01.4.2.0090 Gummi-Press-Dichtung Ø 125 mm Zwiebelschnitt Kabel 10 x 04-20 mm**
Gummi-Press-Dichtung geteilt mit Zwiebelschnitttechnik geeignet zum Einbau in vorhandene Futterrohre oder Kernbohrungen, zum Abdichten von verlegten Kabeln mit herausnehmbaren Zwiebelschnitteinsätzen. Die Kabeldurchmesser sind durch die Zwiebelschnitttechnik stufenlos wählbar. Inklusive Stufenlaschen zum Schutz vor Durchrutschen.

Metallteile: Metallteile in Edelstahl V2A EN1.4301/AISI304)
Pressplatten 5 mm
Gummiqualität: EPDM-Dichtgummi 40mm

Dichtheit:  Gas- und wasserdicht
Lastfall:  WU-Beton Beanspruchungsklasse 1 und 2
  DIN 18533 W2.1-E

Kernbohrung/Futterrohr Ø 125 mm
Anzahl der Kabel:  0 - 10
Kabel  Ø 04 - 20 mm
Menge: 6,000 Stk
Gewerke: 012
Förderprogramm Kostenträger: 3

**01.01.4.2.0100 Gummi-Press-Dichtung Ø 125 mm Zwiebelschnitt Kabel 10 x 04-20 mm**
Gummi-Press-Dichtung geteilt mit Zwiebelschnitttechnik geeignet zum Einbau in vorhandene Futterrohre oder Kernbohrungen, zum Abdichten von verlegten Kabeln mit herausnehmbaren Zwiebelschnitteinsätzen. Die Kabeldurchmesser sind durch die Zwiebelschnitttechnik stufenlos wählbar. Inklusive Stufenlaschen zum Schutz vor Durchrutschen.

Metallteile: Metallteile in Edelstahl V2A EN1.4301/AISI304)
Pressplatten 5 mm
Gummiqualität: EPDM-Dichtgummi 40mm

Dichtheit:  Gas- und wasserdicht
Lastfall:  WU-Beton Beanspruchungsklasse 1 und 2
  DIN 18533 W2.1-E

Kernbohrung/Futterrohr Ø 125 mm
Anzahl der Kabel:  0  1
Kabel  Ø 22-54 mm
Menge: 6,000 Stk
Gewerke: 012
Förderprogramm Kostenträger: 3

**01.01.4.2.0110 Gummi-Press-Dichtung Ø 125 mm Zwiebelschnitt Kabel 1 x 22-54 mm**
GPD125/G/40/ZS/V2A/EPDM 1x(22-54)

Gummi-Press-Dichtung geteilt mit Zwiebelschnitttechnik
geeignet zum Einbau in vorhandene Futterrohre oder
Kernbohrungen, zum Abdichten von verlegten Kabeln
mit herausnehmbaren Zwiebelschnitteinsätzen. Die
Kabeldurchmesser sind durch die
Zwiebelschnitttechnik stufenlos wählbar. Inklusive
Stufenlaschen zum Schutz vor Durchrutschen.

Metallteile: Metallteile in Edelstahl V2A EN1.4301/AISI304) oder
V4A (EN1.4571/AISI 316Ti), Pressplatten 5 mm
Gummiqualität: EPDM-Dichtgummi 40mm

Dichtheit: Gas- und wasserdicht
Lastfall: WU-Beton Beanspruchungsklasse 1 und 2
 DIN 18533 W1.1-E, DIN 18533 W1.2-E, DIN 18533 W2.1-E, DIN 18533 W2.2-E

Kernbohrung/Futterrohr Ø 125 mm
Anzahl der Kabel: 0 - 1
Kabel Ø 22 - 54 mm

Best.-Nr. GPD125/G/40/ZS/V2A/EPDM
 1x(22-54)
Vk.Art.Nr. 485212554124

Fabrikat: UGA SYSTEM-TECHNIK oder gleichwertig
Tel. +49 7324 9696-0, info@uga.eu
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Menge: 2,000 Stk
Gewerke: 012
Förderprogramm Kostenträger: 3

###### Gruppe 01.01.4.3 Durchführungen

Gewerke: 012

**01.01.4.3.0010 Anschlusstrichter PP DN110**
Anschlusstrichter mit integriertem Trittschutzeinsatz zum Einbetonieren in die Bodenplatte für die optimale Abdichtung zum KG-Rohr. Zum Ausgleich eines Versatzes (nach dem Betonieren) zwischen Fallrohr und Bodenablauf in jede Richtung.
Maße: Außendurchmesser: ca. 385 mm; für KG-Rohr Ø a: 110 mm
Werkstoff: Trittschutzeinsatz: PP; Trichter: ABS/TPE
Lastfall: WU-Beton Beanspruchungsklasse 2
Wassereinwirkungsklasse DIN 18533 W1.2-E
Dichtheit: gas- und wasserdicht; radonsicher
Prüfungen/Normen: KG2000-Rohre nach DIN EN 14758
KG-Rohre nach DIN EN 13476-2
Eigenschaften: mit axialem Toleranzausgleich; einfache Einbindung der Dampfsperre über Klebeflansch; stolperfreier Einbau nach DGUV 38 §12a dank Trittschutzeinsatz; mit integrierter Libelle zur lagemäßigen Ausrichtung des Anschlusstrichters.
Menge: 12,000 Stck
Gewerke: 012

**01.01.4.3.0020 Mauerkragen EPDM DN/OD 110**
Mauerkragen aus EPDM, Befestigung mit Spannbändern aus nichtrostendem Stahl, für Abwasserleitung, aus PP-Rohr
DN/OD 110
Menge: 5,000 St
DIN 276: 411
Gewerke: 012

**01.01.4.3.0030 Mauerkragen EPDM DN/OD 125**
Mauerkragen aus EPDM, Befestigung mit Spannbändern aus nichtrostendem Stahl, für Abwasserleitung, aus PP-RohrWortlaut beschrieben DN/OD 125
Menge: 3,000 St
DIN 276: 411
Gewerke: 012

**01.01.4.3.0040 Mauerkragen EPDM DN/OD 160**
Mauerkragen aus EPDM, Befestigung mit Spannbändern aus nichtrostendem Stahl, für Abwasserleitung, aus PP-RohrWortlaut beschrieben DN/OD 160
Menge: 2,000 St
DIN 276: 411
Gewerke: 012

**01.01.4.3.0050 Mauerkragen EPDM DN/OD 200**
Mauerkragen aus EPDM, Befestigung mit Spannbändern aus nichtrostendem Stahl, für Abwasserleitung, aus PP-Rohr
Wortlaut beschrieben DN/OD 200
Menge: 2,000 St
DIN 276: 411
Gewerke: 012

##### Gruppe 01.01.5 Stundenlohnarbeiten

###### Gruppe 01.01.5.1 Mannstunden

**01.01.5.1.0010 Facharbeiterstunden**
Facharbeiterstunden für unvorhergesehene Arbeiten, die nicht im Leistungsverzeichnis erfasst sind, auf Anordnung der Bauüberwachung und anerkanntem Tagesnachweis.
Menge: 10,000 h
Gewerke: 012
Förderprogramm Kostenträger: 3

**01.01.5.1.0020 Helferstunden**
Helferstunden für unvorhergesehene Arbeiten, die nicht im Leistungsverzeichnis erfasst sind, auf Anordnung der Bauüberwachung und anerkanntem Tagesnachweis.
Menge: 10,000 h
Gewerke: 012
Förderprogramm Kostenträger: 3

###### Gruppe 01.01.5.2 Gerätestunden

**01.01.5.2.0010 Kompressor mit Bedienung**
Kompressor mit Bedienung einschl. An- und Abtransport sowie Betriebsstoffe und Werkzeugeinsätze.
Menge: 10,000 h
Gewerke: 012
Förderprogramm Kostenträger: 3

**01.01.5.2.0020 Elektrohammer mit Bedienung**
Elektrohammer mit Bedienung einschl. An- und Abtransport sowie Werkzeugeinsätze.
Menge: 10,000 h
Gewerke: 012
Förderprogramm Kostenträger: 3

**01.01.5.2.0030 LKW bis 7,5 to mit Fahrer**
LKW bis 7,5 to mit Fahrer und allen Betriebsstoffen.
Menge: 5,000 h
Gewerke: 012
Förderprogramm Kostenträger: 3

**01.01.5.2.0040 LKW bis 18 to mit Fahrer**
LKW bis 18 to mit Fahrer und allen Betriebsstoffen.
Menge: 5,000 h
Gewerke: 012
Förderprogramm Kostenträger: 3

**01.01.5.2.0050 LKW bis 30 to mit Fahrer**
LKW bis 30 to mit Fahrer und allen Betriebsstoffen.
Menge: 5,000 h
Gewerke: 012
Förderprogramm Kostenträger: 3

**01.01.5.2.0060 Bagger bis 12 to mit Bedienung**
Bagger bis 12 to mit Bedienung einschl. An- und Abtransport und aller Betriebsstoffe.
Menge: 5,000 h
Gewerke: 012
Förderprogramm Kostenträger: 3

**01.01.5.2.0070 Bagger bis 22 to mit Bedienung**
Bagger bis 22 to mit Bedienung einschl. An- und Abtransport und aller Betriebsstoffe.
Menge: 5,000 h
Gewerke: 012
Förderprogramm Kostenträger: 3

### Titel 02 Basisprogramm

Förderprogramm Kostenträger: 1

#### Untertitel 02.01 Umbau Mensa

Förderprogramm Kostenträger: 1.1

##### Gruppe 02.01.1 Abbrucharbeiten

Förderprogramm Kostenträger: 1.1.1.1

###### Gruppe 02.01.1.1 Abbruch Fenster Türen

Förderprogramm Kostenträger: 1.1.1.1

**02.01.1.1.0010 Fenster Kunststoff abbrechen Entsorgen**
Gegenstand Abbruch:  EIngangtürer
Teiligkeit Tür:  einteilig
Leistungsumfang Abbruch-/Rückbauarbeiten: einschl. Blendrahmen
Füllung Rahmen Fenster/Tür/Tor: mit Verglasung/Füllung
Art/Umfang Abbruch-/Rückbaumaßnahme: Totalabbruch
Baustoff, Bauteil:  Kunststoff
Schadstoffbelastung Baustoff: nicht schadstoffbelastet
Gefährlichkeit Abfall:  nicht gefährlich
Dicke [mm] Rahmen:  68,000 mm
Dicke [mm] Verglasung Fenster/Tür/Tor: 25,000 mm
Technologie Abbrucharbeiten: von Hand/mit handgeführten Kleingeräten
Anforderung Abbruchverfahren: staubarm
Zusätzliche Anforderungen Abbruch-/Rückbauarbeiten: ohne Einschränkung
Ausführungsort:  innerhalb des Bauwerks
Arbeitshöhenbereich [m]:  bis 3,00
Erschwernis Bauausführung: keine Erschwernisse
Entsorgungsarbeiten:  auf LKW AN laden, transportieren, entsorgen
Vergütung Entsorgung:  durch AN
Abfallschlüssel nach AVV: 170904 gemischte Bau- und Abbruchabfälle
Name/Standort Anlage:  Verwertungsanlage
Transportweg [km]:  bis 10
Einzelflächenbereich [m2]: über 2 bis 3
Geschossebene:  in allen Geschossen
Menge: 2,000 St
Gewerke: 012
Förderprogramm Kostenträger: 1.1.1.1

###### Gruppe 02.01.1.6 Abbruch Wände massiv

Förderprogramm Kostenträger: 1.1.1.1

**02.01.1.6.0010 Türöffnung brechen, neue Türöffnung anlegen 125 x 250 x 24**
Vorhandene Türöffnung von 1,00 m auf eine Breite von 1,25 verbreitern. Incl. Dem verlegen von zwei neuen Türtürzen incl Dämmung 8 cm. Wandstärke bis 24 cm + 8 cm
Gegenstand Abbruch:  Tür/Fensterdurchbruch im Bereich eier vorhandenen Tür vergrößern
Bearbeitung Schlitz/Aussparung/Öffnung: stemmen
Mauerwerk:  Mauerwerk
Baustoff, Bauteil:  Mauerziegel/Leichtebtonmauerwerk
Schadstoffbelastung Baustoff: nicht schadstoffbelastet
Gefährlichkeit Abfall: nicht gefährlich
Zuordnungskriterium Abfallstoff: gemäß Ersatzbaustoffverordnung 2023
Charakterisierung gemischter Bauschutt nach EBV: RC-1 nach EBV 2023, Anlage 1, Tabelle 1
Einzelgrößenbereich [cm2] Aussparung/Öffnung: über 20000 bis 25000
Tiefenbereich [cm] Aussparung/Öffnung: über 20 bis 25
Oberflächenausführung Wand/aufgehendes Bauteil/Decke: Putz, 2-seitig, mit Beschichtung
Ausbildung Untergrundfläche: senkrecht
Wichte [kN/m3] Abbruchstoff: 15
Ausführungsort:  innerhalb des Bauwerks
Arbeitshöhenbereich [m]:bis 1,5
Technologie Abbrucharbeiten: Geräteeinsatz möglich
max. Gesamtgewicht [t] Geräteeinsatz: 5
Anforderung Abbruchverfahren: erschütterungs-, lärm-, staubarm
Zusätzliche Anforderungen Abbruch-/Rückbauarbeiten: ohne Einschränkung
Entsorgungsarbeiten: auf LKW AN laden, transportieren, entsorgen
Vergütung Entsorgung: durch AN
Abfallschlüssel nach AVV: 170102 Ziegel
Name/Standort Anlage: Verwertungsanlage
Transportweg [km]:  bis 10
Geschossebene: Erdgeschoss

Stemmen ist auf ein Minimum zu reduzieren um Risse im angrenzenden Mauerwerk zu vermeiden. Erforderliche Betonfertiteilstürze liefern und auf neue Höhe einbauen und mit Quellmörtel unterfüttern.
Die Schnittstellen und neue Rohbaufächen sowie Ausbrüche sind auf das neue Türmaß bei zuarbeiten und zu verputzen.
Die statisch erforderliche Abstütz- und Sicherungsmaßnahmen sind einzukalkulieren.
Menge: 2,000 St
Gewerke: 012
Förderprogramm Kostenträger: 1.1.1.1

#### Untertitel 02.02 Vordach Schulhofüberdachung

Förderprogramm Kostenträger: 1.2

##### Gruppe 02.02.1 Betonarbeiten

Förderprogramm Kostenträger: 1.2.1.1

*Hinweis: VORBEMERKUNGEN*
BESONDERE VOBEMERKUNGEN BETONARBEITEN:

Für die Ausführung werden zugrunde gelegt:

  DIN 1045 und DIN 18331

Die Einheitspreise verstehen sich, wenn nicht anders beschrieben, ohne Liefern, Biegen und Verlegen der Bewehrung. Diese wird gesondert abgerechnet. Die Schal- und Bewehrungspläne, sowie die Biege- und Schneidelisten werden dem Unternehmer zur Verfügung gestellt. Die Abrechnung der Stahlmassen erfolgt nach den tatsächlich eingebauten Massen ohne Verschnitt. Eine Unterscheidung zwischen Beton und Stahlbeton erfolgt nicht. Grundsätzlich gelten hier die Angaben in den Schalplänen bzw. die des Statikers an der Baustelle.
Nicht erfasste Arbeiten werden entsprechend den Einheitspreisen des Angebotes nachkalkuliert und vergütet.
In die entsprechenden Einheitspreise sind einzurechnen:

-  Das Einmessen, Anlegen und Ausschalen von Decken- u. Wanddurchbrüchen sowie Wandschlitzen nach Zeichnung und Angabe. (Schließen siehe gesonderte Pos.)
-  Das eventuell erforderliche Einbetonieren von bauseits gelieferten Rohren, Ankerplatten und Dübeln und dergleichen.
-  Das Abschalen der Außenkante Bodenplatte.
-  Das Einlegen von Dreikantleisten 25/25 mm bei allen Sichtbetonflächen nach Zeichnung und Angabe, ebenso bei Betonierfugen, einschließlich Entfernen beim Ausschalen.
-  Das Entfernen von Schalungseisen und Rödeldrähten bis 2 cm unter Oberfläche und Schließen mit reinem  Zementmörtel. Bei Kunststoffspreizen müssen die Öffnungen mit unauffälligen, dichten Dübeln verschweißt  werden.
-  Das Entgraten aller Decken- und Wandflächen sofort nach dem Ausschalen.
-  Das ebene Abreiben und Glätten von allen, sichtbaren Abschlüssen von Mauern, Brüstungen und dergleichen.
-  Das Einlegen von Anschlussbewehrung für die Querwände. Bei Fertigschalung sind eventuell spezielle Schalungshilfen zu verwenden.
-  Das Überdecken von Öffnungen aller Art bis 1,01 m Breite. Das Anlegen von Fenster und Türwangen wird
-  Die Gerüsterstellung im Gebäudeinneren zur Erstellung und Schalung der Betonwände ist einzukalkulieren. Außen wird ein Arbeits und Schutzgerüst bauseits erstellt.

###### Gruppe 02.02.1.1 Fundamente

Förderprogramm Kostenträger: 1.2.1.1

**02.02.1.1.0010 Fundamentaushub ausheben entsorgen**
Aushub von Einzel- und Streifenfundamentenin unterschiedlichen Abmesungen als Maschinenaushub herstellen und Aushub aufladen und abtransportieren auf selbst zu wählende Kippe einschl. Kippgebühren.
Baumaßnahme der Geotechnischen Kategorie 1 DIN 4020
Aushubtiefe:  0,00 m bis ca. 1,20  m
Homogenbereich: Bodengruppe II DIN 18196 (Auffüllung feinkörnig)
Bodenklasse nach DIN 18300:3-4
Klasse nach TR LAGA (Alt):Z0/BM-0
Anteil Steine/Blöcke (Masse %)ca. 0-15
Konsistenz DIN EN ISO 14688-1steif, steif halbfest
Mengenermittlung nach Aufmaß an der Entnahmestelle.
Menge: 25,000 m3
Gewerke: 012
Förderprogramm Kostenträger: 1.2.1.1

**02.02.1.1.0020 Zulage für Handschachtung Fundament**
Zulage zu den vorgenannten Positionen Fundamentaushub für Handschachtung an kleinen (< 0,5 cbm) unzugänglichen Stellen, wo Maschineneinsatz nicht möglich. Handschachtung erfolgt nur auf Anweisung der Bauüberwachung.
Menge: 5,000 m3
Gewerke: 012
Förderprogramm Kostenträger: 1.2.1.1

**02.02.1.1.0030 Sauberkeitsschicht d = 5 cm Fundamente**
Sauberkeitsschicht d = 5 cm, aus unbewehrten Beton C 8/10 mit Expositionsklasse X0 unter den Einzelfundamenten
Menge: 40,000 m2
Gewerke: 012
Förderprogramm Kostenträger: 1.2.1.1

**02.02.1.1.0040 Magerbetonauffüllung**
Magerbetonauffüllung, aus unbewehrtem Beton C 8/10 mit Expositionsklasse X0 unter Gründungsbauteilen als Bodenaustausch bei nicht tragfähigem Baugrund.
Menge: 5,000 m3
Gewerke: 012
Förderprogramm Kostenträger: 1.2.1.1

**02.02.1.1.0050 Schalung für Streifen- und Einzelfundament**
Schalung für Streifen und Einzelfundamente in unterschiedlichen Abmessungen
Menge: 130,000 m2
Gewerke: 012
Förderprogramm Kostenträger: 1.2.1.1

**02.02.1.1.0060 Fundamente aus Stahlbeton, Beton: C 25/30**
Fundamente aus Stahlbeton, wie Streifen-, Einzel- und Plattenfundamente, Frostriegel u. dgl., in verschiedenen Querschnitten auf Sauberkeitsschicht Beton: C 25/30
Menge: 20,000 m3
Gewerke: 012
Förderprogramm Kostenträger: 1.2.1.1

**02.02.1.1.0070 Köcher für Stahlbau 25/25/60 cm, liefern, einbauen**
Köcher für Stahlbau 25/25/60 cm, liefern und einbauen und nach Einbau der Stahlteile vergießen.
Menge: 38,000 Stck
Gewerke: 012
Förderprogramm Kostenträger: 1.2.1.1

###### Gruppe 02.02.1.2 Betonstahl

Förderprogramm Kostenträger: 1.2.1.1

**02.02.1.2.0010 Baustahl BST 500 S (B 500 SA)**
Baustahl BST 500 S (B 500 SA), nach Liste biegen und einschl. Abstandshalter einbauen. Es werden nur die in den Schneide- und Biegelisten angegebenen Mengen vergütet. Mehrmengen auf gesonderten Nachweiß. Durchmesser 6 - 28 mm
Menge: 1000,000 kg
Gewerke: 012
Förderprogramm Kostenträger: 1.2.1.1

**02.02.1.2.0020 Stahlstützen incl.Kopf-/Fußpl.**
Stahlstützen als Normprofil incl. angeschweißter Kopf- und Fußplatte liefern und an Holz mittels Schrauben M12 sowie an Beton mit Dübel M 12 montieren.
Menge: 200,000 kg
Gewerke: 012
Förderprogramm Kostenträger: 1.2.1.1

#### Untertitel 02.03 Erweiterung Grundschule Basisprogramm

Förderprogramm Kostenträger: 1.3

##### Gruppe 02.03.1 Betonarbeiten

Förderprogramm Kostenträger: 1.3.1.2

*Hinweis: VORBEMERKUNGEN*
BESONDERE VOBEMERKUNGEN BETONARBEITEN:

Für die Ausführung werden zugrunde gelegt:

  DIN 1045 und DIN 18331

Die Einheitspreise verstehen sich, wenn nicht anders beschrieben, ohne Liefern, Biegen und Verlegen der Bewehrung. Diese wird gesondert abgerechnet. Die Schal- und Bewehrungspläne, sowie die Biege- und Schneidelisten werden dem Unternehmer zur Verfügung gestellt. Die Abrechnung der Stahlmassen erfolgt nach den tatsächlich eingebauten Massen ohne Verschnitt. Eine Unterscheidung zwischen Beton und Stahlbeton erfolgt nicht. Grundsätzlich gelten hier die Angaben in den Schalplänen bzw. die des Statikers an der Baustelle.
Nicht erfasste Arbeiten werden entsprechend den Einheitspreisen des Angebotes nachkalkuliert und vergütet.
In die entsprechenden Einheitspreise sind einzurechnen:

-  Das Einmessen, Anlegen und Ausschalen von Decken- u. Wanddurchbrüchen sowie Wandschlitzen nach Zeichnung und Angabe. (Schließen siehe gesonderte Pos.)
-  Das eventuell erforderliche Einbetonieren von bauseits gelieferten Rohren, Ankerplatten und Dübeln und dergleichen.
-  Das Abschalen der Außenkante Bodenplatte.
-  Das Einlegen von Dreikantleisten 25/25 mm bei allen Sichtbetonflächen nach Zeichnung und Angabe, ebenso bei Betonierfugen, einschließlich Entfernen beim Ausschalen.
-  Das Entfernen von Schalungseisen und Rödeldrähten bis 2 cm unter Oberfläche und Schließen mit reinem  Zementmörtel. Bei Kunststoffspreizen müssen die Öffnungen mit unauffälligen, dichten Dübeln verschweißt  werden.
-  Das Entgraten aller Decken- und Wandflächen sofort nach dem Ausschalen.
-  Das ebene Abreiben und Glätten von allen, sichtbaren Abschlüssen von Mauern, Brüstungen und dergleichen.
-  Das Einlegen von Anschlussbewehrung für die Querwände. Bei Fertigschalung sind eventuell spezielle Schalungshilfen zu verwenden.
-  Das Überdecken von Öffnungen aller Art bis 1,01 m Breite. Das Anlegen von Fenster und Türwangen wird gesondert vergütet, wenn diese geschalt sind. Statisch erforderliche Stürze werden gesondert vergütet.

###### Gruppe 02.03.1.1 Fundamente

Förderprogramm Kostenträger: 1.3.1.2

**02.03.1.1.0010 Sauberkeitsschicht d = 5 cm Bodenplatte**
Sauberkeitsschicht d = 5 cm, aus unbewehrten Beton C 8/10 mit Expositionsklasse X0 unter der Bodenplatte
Menge: 140,000 m2
Gewerke: 012
Förderprogramm Kostenträger: 1.3.1.2

**02.03.1.1.0020 Schalung für Streifen- und Einzelfundament**
Schalung für Streifen und Einzelfundamente in unterschiedlichen Abmessungen
Menge: 10,000 m2
Gewerke: 012
Förderprogramm Kostenträger: 1.3.1.2

**02.03.1.1.0030 Fundamente aus Stahlbeton, Beton: C 25/30**
Fundamente aus Stahlbeton, wie Streifen-, Einzel- und Plattenfundamente, Frostriegel u. dgl., in verschiedenen Querschnitten auf Sauberkeitsschicht Beton: C 25/30
Menge: 1,000 m3
Gewerke: 012
Förderprogramm Kostenträger: 1.3.1.2

**02.03.1.1.0040 Stb-Bodenplatte C 25/30 XC2 WF, ÜK1, d= 25 cm**
Stahlbetonbodenplatten, auf 2 Lagen PE-Folie und Sauberkeitsschicht einbauen. Die Folie ist im Preis einzurechnen. Oberfläche manuell geglättet, ohne Gefälle herstellen. Die Oberfläche muss so hergerichtet werden, dass darauf ohne weiteres ein Estrich verlegt werden kann.

Beton:  C25/30
Expositionsklasse: XC2 WF
Überwachungsklasse: ÜK 1
Dicke:  25 cm
Menge: 140,000 m2
Gewerke: 012
Förderprogramm Kostenträger: 1.3.1.2

**02.03.1.1.0050 Randschalung der Bodenplatte, h= bis 30 cm.**
Randschalung der Bodenplatte, h= bis 25 cm incl. der Bodenplattenrücksprünge an den Fenstern.
Menge: 35,000 m
Gewerke: 012
Förderprogramm Kostenträger: 1.3.1.2

###### Gruppe 02.03.1.2 Wände

Förderprogramm Kostenträger: 1.3.1.2

**02.03.1.2.0010 Hohlwand 24 cm C25/30 H=3,83**
Stahlbetonwände als teilelementierte Wände (Elementwände), bestehend aus Elementtafeln und Ortbetonergänzung gemäß Zulassungsbescheid.. Wandschalen im Stoßbereich mit Dreikantleisten gefast Leistung inkl. Kernbeton sowie der notwendigen Abstützungen; inkl. Verspachtelung der Stoßfugen an der Innenseite der Elementtafeln. Oberfläche schalungsglatt, spachtel- oder tapezierfähig

Bewehrung für Kernbeton, Stoßfugenüberdeckung und Elementtafeln (Gitterträger) laut Statik in gesonderter Position.
Ortbeton:  C 25/30
Elementdicke: 6 cm (Aussenschale)+ 6cm (Innenschale)
Kerndicke:  12 cm
Wanddicke: 24 cm
 Wandhöhe: 3,83-5,10
Menge: 190,000 m2
Gewerke: 012
Förderprogramm Kostenträger: 1.3.1.2

**02.03.1.2.0020 Zulage: Wand oben dem Dachverlauf (Pult) angepasst**
Zulage für die Ausführung der Hohlwände dem Dachverlauf (Pult) angepasst
Menge: 90,000 m2
Gewerke: 012
Förderprogramm Kostenträger: 1.3.1.2

**02.03.1.2.0030 Fugenblech 80 mm unterer Anschluss**
Beschichtetes Fugenblech zur Abdichtung von horizontalen und vertikalen Arbeitsfugen gegen drückendes und nicht drückendes Wasser, sowie gegen Bodenfeuchte unter Beachtung der Herstellerangaben gemäß ETA 15/0003 und allgemeinem bauaufsichtlichem Prüfzeugnis P-5120/231/09 MPA-BS einbauen.

Blechbreite:  80mm
Mindesteinbindetiefe: 30mm
zulässiger Wasserdruck: 1,0bar
Lieferung einschließlich aller erforderlichen Befestigungsmittel (Haltebügel, Stoßklammern).
Menge: 40,000 m
Gewerke: 012
Förderprogramm Kostenträger: 1.3.1.2

**02.03.1.2.0040 Zulage: Leeröffnungen anlegen Betonwand**
Leeröffnungen >2,5 qm in vorgenannten Betonwandpositionen fachgerecht anlegen, Wangen ohne Anschläge
Menge: 30,000 m2
Gewerke: 012
Förderprogramm Kostenträger: 1.3.1.2

**02.03.1.2.0050 Wanddurchbruch Betonwand - 0,1 m2**
Duchbruch in Betonwände herstellen.
Wanddicke: 20cm bis 25cm (Innen- bzw. Außenwand)
Flächenabwicklung: bis 0,1 m2
Menge: 10,000 St
Gewerke: 012
Förderprogramm Kostenträger: 1.3.1.2

**02.03.1.2.0060 Wandaussparung Betonwand 0,1-0,25 m2**
Für Heizung-, Lüftung- und Stromleitungen bzw. Rohrleitungen in Betonwände Aussparung herstellen.
Wanddicke: 20cm bis 25cm (Innen- bzw. Außenwand)
Flächenabwicklung: bis 0,25 m2
Menge: 1,000 St
Gewerke: 012
Förderprogramm Kostenträger: 1.3.1.2

**02.03.1.2.0070 Wandaussparung Betonwand 0,25-0,5 m2**
Für Heizung-, Lüftung- und Stromleitungen bzw. Rohrleitungen in Betonwände Aussparung herstellen.
Wanddicke: 20cm bis 25cm (Innen- bzw. Außenwand)
Flächenabwicklung: bis 0,25 m2
Menge: 2,000 St
Gewerke: 012
Förderprogramm Kostenträger: 1.3.1.2

**02.03.1.2.0080 Wandaussparung Betonwand 0,5-1,0 m2**
Für Heizung-, Lüftung- und Stromleitungen bzw. Rohrleitungen in Betonwände Aussparung herstellen.
Wanddicke: 20cm bis 25cm (Innen- bzw. Außenwand)
Flächenabwicklung: bis 0,25 m2
Menge: 2,000 St
Gewerke: 012
Förderprogramm Kostenträger: 1.3.1.2

**02.03.1.2.0090 Wanddurchbruch schließen 0,5 m2**
Wände bis 0,50 m2 Flächenabwicklung nach Verlegen der Leitungen fachgerecht durch Beibetonieren schließen. Diese Arbeiten kommen nach Abruf durch die Bauleitung zu einem späteren Zeitpunkt zur Ausführung. Rohrleitungen sind, falls nicht bereits seitens der Installation vorhanden, mit Schutzmaterial zu ummanteln.
Menge: 3,000 St
Gewerke: 012
Förderprogramm Kostenträger: 1.3.1.2

###### Gruppe 02.03.1.3 Decken

**02.03.1.3.0010 Ortbetondecke E1 C 25/30 XC1 WO, ÜK2, d = 20 cm**
Stahlbetondecke C 25/30 XC1 WO, ÜK1, d = 20 cm, mit Schalung Stockwerkshöhe 3,83
Stahlbetondecken als Ortbetondecke einschließlich glatter Schalung aus nichtsaugenden Schaltafeln mit regelmäßigen Stößen und Nagelstellen. In den EP einzurechnen sind die Deckenschalung, die
notwendigen Unterstützungen und die Abschalungen des Deckenrands. Einschließlich Kunstoff - Abstandshalter als Drunterleisten unter Bewehrung. Die Vergütung der Bewehrung erfolgt auf Grundlage der Stahllisten des Statikers in gesonderter Position.

Ausführung Untersicht: glatt
Plattendicke:  20 cm
Betongüte:  C 25/30
Expositionsklasse: XC1 WO
Überwachungsklasse: ÜK 1
Stockwerkshöhe: 3,83 m i.L.
Menge: 190,000 m2
Gewerke: 012
Förderprogramm Kostenträger: 1.3.1.2

**02.03.1.3.0020 Aussparung Gesch. Decke, bis 1,01-1,5 m2**
Herstellen von Aussparungen in Geschossdecke aus Ortbeton, und nach Verlegen der Leitungen fachgerecht durch beibetonieren schließen incl Schalung. Konstruktiver Bewehrung und Anarbeiten an die Leibungen, Durchführungen und Einbauteile.
Diese Arbeiten kommen nach Abruf durch die Bauleitung zu einem späteren Zeitpunkt zur Ausführung.Rohrleitungen sind, falls nicht bereits seitens der Installation vorhanden, mit Schutzmaterial zu ummanteln.

Einzelgröße bis 1,01-1,5 m2.
Deckenstärke:  20 cm
Menge: 5,000 St
Gewerke: 012
Förderprogramm Kostenträger: 1.3.1.2

###### Gruppe 02.03.1.4 Betonbauteile

Förderprogramm Kostenträger: 1.3.1.2

*Hinweis: Vorbemerkung zu Betonbauteile*
Anhand der nachfolgenden Positionen werden alle örtlich zu schalenden Stützen, Stürze Unterzüge Ringbalken etc hergestelt. Die Abrechnung erfolgt getrennt nach Beton, Schalung und Bewehrung. Die Bauteile sind mit lichten Maßen, Öffnungen mit lichten Öffnungsbreiten in Ansatz zu bringen. Kreuzungspunkte werden nur einfach berechnet. Für die Abrechnung der Schalung gelten nur die mit den Betonteilen in Berührung kommenden Flächen. Erforderliche Abstützungen und Verdichtungen sind in den Einheitspreisen enthalten.

**02.03.1.4.0010 Rauhe Schalung für Betonteile**
Raue Schalung für Betonbauteile gemäß Vorbemerkung fachgerecht herstellen und nach Ablauf der Einschalfristen wieder entfernen.
Menge: 120,000 m2
Gewerke: 012
Förderprogramm Kostenträger: 1.3.1.2

**02.03.1.4.0020 Zulage Sichtbetonschalung**
Sichtbetonschalung für Betonbauteile gemäß Vorbemerkung fachgerecht herstellen und nach Ablauf der Einschalfristen wieder entfernen.
Menge: 120,000 m2
Gewerke: 012
Förderprogramm Kostenträger: 1.3.1.2

**02.03.1.4.0030 Beton C 25/30 gemäß Vorbem.**
Beton C 25/30 in die Schalung der Betonbauteile gemäß Vorbemerkung fachgerecht einbringen.
Menge: 5,000 cbm
Gewerke: 012
Förderprogramm Kostenträger: 1.3.1.2

###### Gruppe 02.03.1.5 Betonstahl

Förderprogramm Kostenträger: 1.3.1.2

**02.03.1.5.0010 Betonstahl BSt 500 MA**
Baustahlgewebe BST 500 MA als Lagermatten liefern, schneiden, biegen und einschl. Abstandshalter einbauen. Es werden nur die in den Verlegelisten angegebenen Mengen vergütet, die Unterstützungskörbe für die obere Bewehrungslage werden hier mit angegeben und somit vergütet. Mehrmengen nur auf bes. Nachweis und durch Angabe und Abnahme durch die Bauüberwachung.
Menge: 3500,000 kg
Gewerke: 012
Förderprogramm Kostenträger: 1.3.1.2

**02.03.1.5.0020 Baustahl BST 500 S (B 500 SA)**
Baustahl BST 500 S (B 500 SA), nach Liste biegen und einschl. Abstandshalter einbauen. Es werden nur die in den Schneide- und Biegelisten angegebenen Mengen vergütet. Mehrmengen auf gesonderten Nachweiß. Durchmesser 6 - 28 mm
Menge: 2600,000 kg
Gewerke: 012
Förderprogramm Kostenträger: 1.3.1.2

**02.03.1.5.0030 Betonstahl Fertigteile BSt 500 (A)**
Betonstabstahl nach DIN 1045-1, schneiden, biegen und verlegen, für Elementwände im Fertigteilwerk nach Bewehrungsplänen. Die Abrechnung erfolgt nach Stahllisten ohne Berechnung von Mehrkosten infolge Überlängen oder dergleichen.
 Ausführung: B 500 A, Gitterträger, alle Durchmesser, alle Längen
Menge: 2060,000 kg
Gewerke: 012
Förderprogramm Kostenträger: 1.3.1.2

**02.03.1.5.0040 Baustahlgewebe-Unterstützungskörbe**
Baustahlgewebe-Unterstützungskörbe alle Typen verlegen. Bei Sichtbeton sind Unterstützungskörbe mit Kunststoffabstandshalter zu verwenden. Abrechnung nach Stahlisten vom Tragwerksplaner.
Menge: 600,000 kg
Gewerke: 012
Förderprogramm Kostenträger: 1.3.1.2

###### Gruppe 02.03.1.6 Abdichtung

Förderprogramm Kostenträger: 1.3.1.2

**02.03.1.6.0010 Grundierung Sockel**
Grundierung aus, 1:1 Raumteilen mit Wasser verdünnt, aufbringen. Verbrauch: ca. 75 - 150 ml/m², je nach Saugfähigkeit des Untergrundes
Menge: 40,000 m2
Gewerke: 012
Förderprogramm Kostenträger: 1.3.1.2

**02.03.1.6.0020 Sockelabdichtung gegen Wassereinwirkungsklasse W2.1-E:**
Flächenabdichtung gegen Wassereinwirkungsklasse W2.1-E:
"mäßige Einwirkung von drückendem Wasser" nach DIN 18533, Stand 07/2017 aus der reaktivabbindenden, 2-komp. Dickbeschichtung in 2 Arbeitsgängen in einer Mindesttrockenschichtdicke von. 4 mm auftragen. Auf den Bereich, der einen Putzauftrag erhalten soll, Spritzbewurf vollflächig auf die durchgetrocknete Sockelabdichtung aufbringen.
Verbrauch:
24h-Reaktivabdichtung ca. 4,3 kg/m²
Glasseidengewebe 1,10 m²/m²
Menge: 40,000 m2
Gewerke: 012
Förderprogramm Kostenträger: 1.3.1.2

**02.03.1.6.0030 Tür-/Fensteranschlüsse 50 cm hoch reingen abdichten**
Tür-/Fensteranschlussprofile, Höhe ca. 50 cm an denen die Sockelabdichtung angearbeitet wird, von Schmutz, Fett und sonstigen haftungsmindernden Bestandteilen befreien.
1. Kunststoffprofile anrauen und mit Verdünnung reinigen.
2. Beschichtete Aluprofile mit Verdünnung reinigen
3. Aluminiumprofile mit Verdünnung reinigen. Danach Aluminiumprofile mit Universalbauharz grundieren und frisch in frisch mit feinem Quarzsand (0,1 bis 0,5 mm) abstreuen.
4. Holzprofile reinigen
Abdichtung der Tür-/Fensteranschlüsse aus der 2-komp., Reaktivabdichtung in mindestens 2 Arbeitsgängen voll deckend im Schlämm- Spachtelverfahren aufbringen. Im ersten Arbeitsgang wird im Übergangsbereich zu den Tür-/Fensterprofilen die Dichtfolie vollflächig eingearbeitet.
Verbrauch:
- 24 h Reaktivabdichtung 4 ca.4,5 kg/m²
 - Glasseidengewebe 1,10 m²/m²
Menge: 10,000 m
Gewerke: 012
Förderprogramm Kostenträger: 1.3.1.2

###### Gruppe 02.03.1.7 Elektroverkabelung Wand

Förderprogramm Kostenträger: 1.3.1.2

**02.03.1.7.0010 Technische Bearbeitung der Einplanung Elektroinstallation**
*** Pauschalposition
Menge: 1,000 psch
Gewerke: 012
Förderprogramm Kostenträger: 1.3.1.2

**02.03.1.7.0020 Betonbau Geräte-Verbindungsdose mit Putzhaut 1-teilig, Tiefe 68,5 mm**
Geräte-Verbindungsdose für Betonbauinstallation, Werksfertigung, Klebebefestigung auf Stahlschalung
Betonbaudose, Ausführung als Betonbau-Geräte-Verbindungsdose nach DIN EN 60670/VDE 0606 und DIN 49073, aus Kunststoff, mit Putzhaut
Installationsöffnung Ø 60 mm, Tiefe 68,5 mm, Rohreinführung durch Ausstanzen mit Rohrkupplung, mit integrierter Rohrrückhaltung, Frontteil ausschlagbar, verdrehungssicher aneinanderreihbar im Kombinationsabstand 71 mm, vollisolierter Leitungsübergang, mit 4 Schraubdomen und 2 Spreizkrallenfeldern, ohne Geräteschrauben
Menge: 25,000 Stk
Gewerke: 012
Förderprogramm Kostenträger: 1.3.1.2

**02.03.1.7.0030 Elektro-Leerwellrohr Beton mittel, Biegsam**
Elektroinstallationsrohr DIN EN 61386-22, Maße DIN EN 60423, nicht flammenausbreitend, aus PVC-U mit Kunststoffmantel aus PVC-P, mit hochgleitfähiger Innenschicht, doppelwandig, innen gewellt, außen glatt, biegsam, Außendurchmesser 25 mm, Druckfestigkeit mittel, Schlagfestigkeit mittel,Dauergebrauchs- und Installationstemperatur min. -25°Cmax. +60°C, fachgerecht in der Stahlbetonhohlwand einziehen.
Menge: 100,000 m
Gewerke: 012
Förderprogramm Kostenträger: 1.3.1.2

##### Gruppe 02.03.2 Mauerwerk

Förderprogramm Kostenträger: 1.3.1.2

###### Gruppe 02.03.2.1 Kalksandsteinmauerwerk

Förderprogramm Kostenträger: 1.3.1.2

*Hinweis: Technische Vorbemerkungen für Mauerwerk aus KS-Plansteinen mit Dünnbettmörtel*
Technische Vorbemerkungen für Mauerwerk aus KS-Plansteinen mit Dünnbettmörtel

Sofern in den Ausführungsplänen oder den statischen Berechnungen keine gesonderten Hinweise gegeben sind, wird KS-Plansteinmauerwerk als Mauerwerk ohne Stoßfugenvermörtelung nach DIN EN 1996 ausgeführt. Die Steine werden knirsch versetzt. Stoßfugenbreiten > 5 mm und < 10 mm sind beim Mauern beidseitig mit Mörtel zu schließen. Werden an das Mauerwerk Anforderungen an Schlagregenschutz, Schallschutz, Luft- oder Winddichtheit gestellt, so ist zumindest ein einseitiger Putzauftrag von OK Rohdecke bis UK Rohdecke erforderlich.

BAUTEILE ZUR SYSTEMERGÄNZUNG:
Bei der Beschreibung von Wänden werden darin enthaltene Bauteile zur Systemergänzung übermessen - wie z.B. Fensterstürze, U-Schalen, KS-Kimmsteine oder Gurtrollersteine. Der Mehraufwand zum Einbau der Bauteile zur Systemergänzung (in der Regel andere Materialkosten) ist besonders zu beschreiben.

KIMMSCHICHTEN/HÖHENAUSGLEICHSSCHICHTEN:
Das Aufmauern der Wände beginnt grundsätzlich mit einer Ausgleichsschicht aus Normalmauermörtel der Mörtelklasse M10 nach DIN EN 998-2, Dicke t= 1 bis 3 cm. In dieser Ausgleichsschicht können die KS-Kimmsteine bzw. KS-Wärmedämmsteine oder das aufgehende Mauerwerk versetzt werden.
Die Ausgleichsschicht dient zur Herstellung eines planebenen Niveaus in Längs- und Querrichtung und dem Ausgleich von Unebenheiten in der Betondecke. Das genaue Anlegen der Ausgleichsschicht ist bei Mauerwerk mit Dünnbettmörtel besonders wichtig, da in den darüber liegenden Schichten keine Unebenheiten mehr ausgeglichen werden können. In den folgenden Schichten ist der Dünnbettmörtel für die Lagerfugen vollflächig mit geeignetem Werkzeug (z.B. Mörtelschlitten) aufzutragen. Die Lagerfugendicke im fertigen Mauerwerk soll 2 mm betragen. Die Verwendung von Keilen zum Ausrichten der Steine ist nicht zulässig. Der ausquellende Dünnbettmörtel ist nach dem Ansteifen mit dem Spachtel oder einem Schwammbrett glatt zu streichen.

WANDANSCHLÜSSE MIT KS-STUMPFSTOSSTECHNIK:
Sofern in den Ausführungsplänen oder den statischen Berechnungen keine gesonderten Hinweise gegeben sind, gelten folgende Vorgaben zur Stumpfstoßtechnik: Wandanschlüsse sind in der bewährten Stumpfstoßtechnik auszuführen. Dabei sind nach konstruktiven Erfordernissen in den Mörtelfugen Edelstahl-Flachstahlanker einzulegen. Die Anschlussfugen sind aus statischen und schalltechnischen Gründen vollflächig zu vermörteln. Bei einschaligen Wänden mit Schallschutzanforderungen empfiehlt es sich, die Trennwand durchstoßen zu lassen und die flankierenden Wände (z.B. Tragschalen der Außenwände) stumpf anzuschließen. Kelleraußenecken werden im Verband gemauert.

**02.03.2.1.0010 KS-Kimmschicht Wärmedämmstein (Lambda R = 0,33 W/m·K) 20-1.2 (240) H=11,3cm**
Kimmschicht aus KS-Wärmedämmsteinen auf einer Mörtelausgleichsschicht (1-3cm) Mörtelklasse M 10 (s. Technische Vorbemerkungen).
Recyclingfähiger KS-Wärmedämmsteine nach DIN EN 771-2 / DIN 20000-402. Für aufgehendes Mauerwerk unter Verwendung von Dünnbettmörtel DM nach DIN EN 998-2 in Verbindung mit DIN 20000-412.

Wanddicke: 24,0 cm
Steinhöhe: 11,3 cm
Steinlänge: 49,8 cm
Kimm-Mörtelklasse: M10 (1-3cm Dicke)
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Menge: 10,000 m
Gewerke: 012
Förderprogramm Kostenträger: 1.3.1.2

**02.03.2.1.0020 Trennwand-Platten Einsatz bei Mauerwerkswänden**
Haustrennwand-Platten aus Mineralwolle mit RAL-Gütezeichen der Gütegemeinschaft Mineralwolle e.V., gesundheitlich unbedenklich nach der Gefahrstoffverordnung und freigezeichnet nach EU-Richtlinie 97/69 Nota Q;
Bemessungswert der Wärmeleitfähigkeit 0,035 W/mK;
Anwendungstyp T (DIN 18165);
Anwendungsgebiet WTH-sh (DIN V 4108-10);
Nichtbrennbar, Euroklasse A 1 (DIN EN 13 501), Schmelzpunkt > = 1.000°C (DIN 4102);
Durchgehend wasserabweisend mit Nachweis der langzeitigen Wasseraufnahme;
Bezeichnugsschlüssel: MW-EN 13162-T6-WL(P)-SD30-CP5
Abmessung: 1200 x 1900 mm
Dicke: 30 mm

liefern und verlegen. An der tragenden Wand Mörtelnasen und andere Unebenheiten entfernen. Dämmplatten beim Aufmauern der zweiten Mauerschale lose einstellen oder punktweise ankleben. Die Platten dicht stoßen und die Plattenstöße von Mörtel freihalten um Schallbrücken zu vermeiden.
Menge: 40,000 m2
Gewerke: 012
Förderprogramm Kostenträger: 1.3.1.2
Produkt:
  Artikel:
    Artikelnummer: Akustic HWP 2

**02.03.2.1.0030 KS-Planstein KS-R (P) 8DF 12-2.0 (240)**
Mauerwerk DIN EN 1996, ohne Stoßfugenvermörtelung, Recyclingfähiger Kalksandstein nach DIN EN 771 2 in Verbindung mit DIN 20000 402, inkl. Kimm- und Höhenausgleich-schichten, KS-R P versetzt in Dünnbettmörtel nach DIN EN 998-2 in Verbindung mit DIN 20000-412.
Wanddicke: 24,0 cm
Steinhöhe: 24,8 cm
Steinlänge: 24,8 cm

Mörtelklasse: DM
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Menge: 40,000 m2
Gewerke: 012
Förderprogramm Kostenträger: 1.3.1.2
Produkt:
  Artikel:
    Artikelnummer: KMF

**02.03.2.1.0040 Maueranschlussschiene HMS 25/15-D**
Maueranschlussschiene HMS 25/15-D
zur Befestigung von Mauerwerk mit Maueranschlussankern Typ ML, Sendzimirverzinkt (SV),  Einzellänge 2500mm, Belastung Z/Q = 1,2/1,5kN/Befestigungspunkt, oder gleichwertig zum Einbetonieren liefern und gemäß Einbau- und Verwendungsanleitung des Herstellers an der Schalung befestigen.

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Menge: 10,000 m
Gewerke: 012
Förderprogramm Kostenträger: 1.3.1.2
Produkt:
  Artikel:
    Artikelnummer: 1000200555

### Titel 03 Start Chancen Programm

#### Untertitel 03.01 Innerer Umbau Grundschule

Förderprogramm Kostenträger: 2.1

##### Gruppe 03.01.1 Abbrucharbeiten

Förderprogramm Kostenträger: 2.1.1.2

###### Gruppe 03.01.1.1 Schutzarbeiten

Förderprogramm Kostenträger: 2.1.1.2

**03.01.1.1.0010 Fahrgerüst 1,50/2,85/ innen max 3,50 m**
Fahrgerüst nach DIN 4420-3 "Ausgewählte Gerüstbauarten und ihre Regelausführungen" bzw. Zulassungsbescheid
DIN EN 1004 "Fahrbare Arbeitsbühnen aus vorgefertigten Bauteilen". Mit integriertem Leiteraufstieg, auf- und abbauen,  umsetzen und vorhalten.

Mit Gebrauchsüberlassung für andere Gewerke.

System:  Stahlrohrgerüst
Lastklasse3 (200 kg) nach DIN 12811-1 "Arbeitsgerüste"
Vorhaltedauer: 4 Wochen
Einsatz im Gebäudeinneren

Abmessungen der Grundfläche des Fahrgerüstes:
Breite:  1,50 m
Länge:  2,85 m
Zul. Max. Höhe innen: 2,50 m
Benötigte Höhe:  3,50 m
Menge: 1,000 St
Gewerke: 012
Förderprogramm Kostenträger: 2.1.1.2

**03.01.1.1.0020 Malerabdeckfolie zum Schutz von Wandfliesen, Fenstern, Türen, innen**
Schutzabdeckung von Wandfliesen, Fenstern und Türen, innen einschließlich Abkleben, Unterhaltung und späterer Beseitigung/Entsorgung. Abdeckung bestehend aus: reißfeste Abdeckplane, Dicke ca. 0,15 mm und Klebeband
Menge: 200,000 m2
Gewerke: 012
Förderprogramm Kostenträger: 2.1.1.2

**03.01.1.1.0030 Abdeckvlies zum Schutz der Bodenflächen, innen**
Ganzflächige besondere Schutzabdeckung von Bodenflächen, einschließlich Unterhaltung sowie späterer Beseitigung und Entsorgung. Abdeckung bestehend aus: Maler-Abdeckvlies und Gewebe-Klebeband. Dicke = 260g/m².
Menge: 200,000 m2
Gewerke: 012
Förderprogramm Kostenträger: 2.1.1.2

**03.01.1.1.0040 alukaschierter Abdeckkarton mit PE**
Schutz von Wand-/Bodenbelägen mittels Alukaschiertem, PE beschichtetem Abdeckkarton fixieren, einschließlich späterer fachgerechter Entsorgung.
Menge: 170,000 m2
Gewerke: 012
Förderprogramm Kostenträger: 2.1.1.2

**03.01.1.1.0050 Staubschutzwand Folie**
Staubschutzwand aus Folie staubdicht verklebt, deckenhoch für kurzfristige arbeiten zum Schutz der angrenzenden Räume herstellen und nach Abruf durch die Bauleitung wieder demontieren und entsorgen.
Diese Position kann nach Baufortschritt in mehreren Abschnitten zur Ausführung kommen.
Höhe bis.:3,5 m
Folie:  0,5 mm
Menge: 100,000 m2
Gewerke: 012
Förderprogramm Kostenträger: 2.1.1.2

**03.01.1.1.0060 Zulage für den Einbau einer Staubschutztür Folie Größe ca. 1,00/2,00 m**
Zulage für den Einbau einer Staubschutztür mit Klett oder Reissverschluss für vorgenannte Staubschutzwand.
Größe ca. 1,00/2,00 m
Menge: 2,000 St
Gewerke: 012
Förderprogramm Kostenträger: 2.1.1.2

**03.01.1.1.0070 Staubschutzwand Spanplatte**
Staubschutzwand aus Kanthölzern Spanplatte und Folie staubdicht verklebt, deckenhoch zum Schutz der angrenzenden Räume herstellen und nach Abruf durch die Bauleitung wieder demontieren und entsorgen.
Diese Position kann nach Baufortschritt in mehreren Abschnitten zur Ausführung kommen.
Höhe bis.:3,5 m
Spanplatte: 15 mm
Folie:  0,5 mm
Menge: 50,000 m2
Gewerke: 012
Förderprogramm Kostenträger: 2.1.1.2

**03.01.1.1.0080 Einbau Bautüre verzinkt Größe ca. 1,00/2,00 m**
Einbau einer Bautüre aus verzinktem Stahl mit Spindelschnellverstellung in vorhandene Türöffnungen. Incl Kunststoff Rundgriff Türdrücker, 2 Aushebelsicheren Bändern, massiver Sicherunsgbolzen, PZ Sicherheitsschloss und 3 Schlüssel
Lichtes Durchgangsmaß ca. 750/1930 mm
Menge: 1,000 St
Gewerke: 012
Förderprogramm Kostenträger: 2.1.1.2

**03.01.1.1.0090 Staubschutz in Türöffnungen**
Staubschutz in vorhandene Türöffnungen zum Schutz der angrenzenden Räume herstellen und nach Abruf durch die Bauleitung wieder demontieren und entsorgen.Diese Position kann nach Baufortschritt in mehreren Abschnitten zur Ausführung kommen.Höhe ca.:2,5 m
Breite ca.1,50 m
Folie  :  0,5 mm
Menge: 5,000 St
Gewerke: 012
Förderprogramm Kostenträger: 2.1.1.2

###### Gruppe 03.01.1.2 Schadstoffentsorgung KMF

Förderprogramm Kostenträger: 2.1.1.2

*Hinweis: Der Ablauf der Sanierungsarbeiten erfolgt...*
Der Ablauf der Sanierungsarbeiten erfolgt eigenverantwortlich durch den AN (Details siehe Vorbemerkungen). Die nachfolgenden Positionen sollen über die angegebene Bauzeit (siehe Vorbemerkungen) vorgehalten werden. Nach dem abgeschlossenen Bauabschnitt sind die Geräte und Materialien jedoch aus dem Baustellenbereich zu entfernen, dies ist mit einzukalkulieren.

**03.01.1.2.0010 Baustelleneinrichtung allgemein**
*** Pauschalposition
Baustelleneinrichtung zur Schadstoffentsorgung einschl. vorhalten der notwendigen Geräte, persönlichen Schutzausrüstung, Sicherheitsausrüstung, Container mit abschließbarem Deckel, Bauzaunelemente zur Absperrung eines Lagerbereiches anliefern, vorhalten und nach Abschluss der Arbeiten den Arbeitsplatz reinigen und sauber verlassen.
Menge: 1,000 psch
Gewerke: 012
Förderprogramm Kostenträger: 2.1.1.2

**03.01.1.2.0020 Ortsveränderlicher Entstauber mit Staubklasse M**
Aufbauen, Unterhalten, Transport von ortsveränderlichen Entstauber mit der Staubklasse M für die gesamte Dauer der Schadstoffsanierung in den jeweiligen Sanierungsbereichen sowie mehrmaliges Umsetzen in den Sanierungsbereichen.
Nach Beendigung der Schadstoffsanierung abbauen und abtransportieren von ortsveränderlichen Entstaubern. Montage und Unterhaltung für die gesamte Dauer der Schadstoffsanierung.
Menge: 1,000 St
Gewerke: 012
Förderprogramm Kostenträger: 2.1.1.2

**03.01.1.2.0030 Bautagebuch**
*** Pauschalposition
Vom Unternehmer ist täglich ein Bautagebuch mit allen Angaben über die jeweilig durchgeführten Arbeiten, die eingebauten Materialien, sowie die Anzahl, Namen und Qualifikation der eingesetzten Mitarbeiter und die jeweiligen Rahmenbedingungen zu führen.Eine Kopie ist täglich per E-Mail an die Bauleitung weiterzuleiten.
Menge: 1,000 psch
DIN 276: 490
Gewerke: 012
Förderprogramm Kostenträger: 2.1.1.2

**03.01.1.2.0040 Abbruch Alukaschierte Dachdämmung alte KMF AVV 170603***
Abbruch der Zwischensparrenddämmung des Dachgeschosses aus zwischen den Sparren angebrachter KMF-Dämmung (alte Mineralwolle) mit Alukaschierung unter Beachtung der TRGS 521, sofortiges Verpacken in geeignete Behältnisse, Transport zur Baustelleneinrichtungsfläche und Bereitstellen zur Entsorgung gemäß Vorbemerkungen.
Die alte KMF haltige Mineralwolldämmung während des Dachabbruchs vorsichtig, rückstandsfrei und staubarm von Hand ausbauen, in Big Bags einfüllen und Big Bags in Container laden.
Dämmstärke ca. 16 cm
Abfallschlüssel: 170603*
Menge: 40,000 m2
Gewerke: 012
Förderprogramm Kostenträger: 2.1.1.2

**03.01.1.2.0050 Abbruch Deckendämmung alte KMF AVV 170603***
Anfallendes Abbruchmaterial ist nach örtlichen Bestimmungen fachgerecht zu entsorgen. Entsorgung über separate Position
Abfallschlüssel: 170603*

Abbruch der zwischen den Sparren Dachgeschosses aus KMF-Dämmung (alte Mineralwolle) unter Beachtung der TRGS 521, sofortiges Verpacken in geeignete Behältnisse, Transport zur Baustelleneinrichtungsfläche und Bereitstellen zur Entsorgung gemäß Vorbemerkungen.
Die alte KMF haltige Mineralwolldämmung während des Dachabbruchs vorsichtig, rückstandsfrei und staubarm von Hand ausbauen, in Big Bags einfüllen und Big Bags in Container laden.

Dämmstärke ca. 12 cm
Abfallschlüssel: 170603*

Erschwernis durch horizontale Förderwege im Bereich des Dachraumes durch das Dachgebälk von der Abbruchstelle zur Bereitstellungsfläche/zum Ladeplatz.
Menge: 40,000 m2
Gewerke: 012
Förderprogramm Kostenträger: 2.1.1.2

**03.01.1.2.0060 Abfall gefährlich AVV170603* KMF LKW AN transp. entsorgen Verwertungsanlage Entsorg.-geb. gg.Nachweis**
Bau- und Abbruchabfälle, gefährlich, Abfallschlüssel nach AVV (Abfallverzeichnis-Verordnung) 170603* anderes Dämmmaterial, das aus gefährlichen Stoffen besteht oder solche Stoffe enthält \r\nBeispiel: KMF -Dämmung - Abfälle (künstliche Mineralfaser), schadstoffbelastet, TRGS 521, in Behälter auf Fahrzeug lagernd, mit LKW des AN transportieren zur Verwertungsanlage.
Entsorgungsnachweis gemäß Nachweisverordnung ist erforderlich, die Entsorgungsgebühren werden gegen Nachweis vergütet.
Menge: 1,000 t
Gewerke: 012
Förderprogramm Kostenträger: 2.1.1.2

###### Gruppe 03.01.1.3 Reinigungsleistungen

*Hinweis: Hinweis Reinigungsleistungen*
Die Reinigung umfasst folgende Arbeiten:

- Trockenreinigung:
gründliches Absaugen aller Flächen im Sanierungsbereich mittels Entstauber  der Staubklasse M

- Feuchtreinigung:  mittels Abwischen mit geeigneten Reinigungsmitteln abhängig von der Beschaffenheit des Untergrundes

Die o. g. Arbeitsschritte sind für die Reinigungsarbeiten mit einzukalkulieren. Der AN hat die entsprechende Reinigungsmethode eigenverantwortlich so auszuwählen, dass das Ziel einer vollständigen Dekontamination erreicht wird. Der Sanierungserfolg ist maßgeblich abhängig von der sorgfältigen Ausführung der Reinigungsarbeiten.

Es werden erhöhte Anforderungen an die Qualität der Reinigungsarbeiten gestellt. Dieser Mehraufwand ist in die Einheitspreise der nachfolgenden Positionen einzukalkulieren. Nach erfolgter Reinigung wird eine visuelle Abnahme der jeweiligen Bereiche durch das IB erfolgen.

Die Reinigung von Lüftungskanälen, Heizkörpern, Rohrleitungen, Kabeln und sonstigen Installationen werden nicht gesondert vergütet. Der Mehraufwand ist mit einzukalkulieren.

Die Reinigung von Oberflächen an verbleibenden Einbauten ist so durchzuführen, dass bei der Ausführung der Reinigungsvorgänge keine Beschädigungen geschehen können.

Die Reinigung von Eigenverschmutzung und Rückständen ist eine Nebenleistung und ist nicht als Position aufgeführt. Diese Reinigung ist unmittelbar durchzuführen.

**03.01.1.3.0010 Reinigung der Arbeitsbereiche**
Reinigung der gesamten Arbeitsbereiche, hinzu zählt die restlose Entsorgung von Abbruch-, Rest- und Verpackungsmaterialien. Danach ist die gesamte Wand und Bodenfläche abzusaugen und anschließend  einer gründlichen Nassreinigung zu unterziehen. Abrechnung erfolgt nach Raumfläche. Raumhöhe 3,50m
Menge: 100,000 m2
DIN 276: 490
Gewerke: 012
Förderprogramm Kostenträger: 2.1.1.2

*Hinweis: Hinweis Freimessung*
Hinweis
Bei negativem Ergebnis der vorg. Freimessung, die eine Verweigerung der uneingeschränkten Nutzung nach sich ziehen und auf das Verschulden bzw. eine ordnungsgemäße Ausführung der Schutz- und Reinigungsmaßnahmen durch den AN zurückzuführen sind, werden die entstehenden Kosten für Leistungswiederholung sowie alle entstehenden Zusatzkosten zu Lasten des AN gehen.

**03.01.1.3.0020 Freimessung Schadstoffe**
Freimessung der Schadstoffe zur gefahrlosen und uneingeschränkten Wiederaufnahme/
Nutzung weiterer Bauarbeiten durch eine anerkannte und zugelassene Person/Institution.
Menge: 2,000 St
DIN 276: 490
Gewerke: 012
Förderprogramm Kostenträger: 2.1.1.2

###### Gruppe 03.01.1.4 Abbruch Bodenbeläge

Förderprogramm Kostenträger: 2.1.1.2

**03.01.1.4.0010 Fußbodenbelag PVC/Linoleum/Vinyl/Kautschuk abbrechen,**
Gegenstand Abbruch:  Bodenbelag
Art/Umfang Abbruch-/Rückbaumaßnahme: Totalabbruch
Baustoff, Bauteil:  PVC/Linoleum/Vinyl/Kautschuk-Bodenbelag
Schadstoffbelastung Baustoff: nicht schadstoffbelastet
Gefährlichkeit Abfall:  nicht gefährlich
Werkstoff, Trennschicht/Abdeckung: ohne Angabe
Verlegeart Bodenbelag:  geklebt
Leistungsumfang Abbruch-/Rückbauarbeiten: ohne Angabe
Dicke [cm] Abbruchbauteil: 0,600 cm
Wichte [kN/m3] Abbruchstoff: 10
Technologie Abbrucharbeiten: von Hand/mit handgeführten Kleingeräten
Anforderung Abbruchverfahren: staubarm
Zusätzliche Anforderungen Abbruch-/Rückbauarbeiten: ohne Einschränkung
Ausführungsort:  innerhalb des Bauwerks
Entsorgungsarbeiten:  auf LKW AN laden, transportieren, entsorgen
Vergütung Entsorgung:  durch AN
Abfallschlüssel nach AVV: 170904 gemischte Bau- und Abbruchabfälle
Name/Standort Anlage:  Verwertungsanlage
Transportweg [km]:  bis 10
Ausführungsunterlagen:  ohne Angabe
Abrechnungseinheit:  m2
Geschossebene:  in allen Geschossen
Flächenbereich [m2] Fußbodenbelag: 22 bis kleiner 80
Menge: 40,000 m2
Gewerke: 012
Förderprogramm Kostenträger: 2.1.1.2

**03.01.1.4.0020 Estrich, schwimmend, abbrechen,d=60+40 mm**
Schwimmenden Estrichbelag (ZE; AE) abbrechen, incl. Dämmmaterial, incl. Entsorgung.
Estrichdicke: ca. 60 mm
 Dämmdicke:  ca. 40 mm

Gegenstand Abbruch:  Bodenbelag
Art/Umfang Abbruch-/Rückbaumaßnahme: Totalabbruch
Baustoff, Bauteil:  Zementestrich
Estrichbewehrung:  ohne Bewehrung
Estrichkonstruktion:  Estrich auf Dämmschicht
Schadstoffbelastung  Baustoff: nicht schadstoffbelastet
Gefährlichkeit Abfall:  nicht gefährlich
Zuordnungskriterium Abfallstoff: gemäß Ersatzbaustoffverordnung 2023
Charakterisierung gemischter Bauschutt nach EBV: RC-1 nach EBV 2023, Anlage 1, Tabelle 1
Dicke [cm] Abbruchbauteil: Estrich 6,000 cm
Wichte [kN/m3] Abbruchstoff: 20
Liefer-/Einbauform Dämmstoff: Platte
Befestigung Dämmschicht: lose verlegt
Dicke [cm] Abbruchbauteil: 4,000 cm
Wichte [kN/m3] Abbruchstoff: 0,3
Technologie Abbrucharbeiten: Geräteeinsatz möglich
max. Gesamtgewicht [t] Geräteeinsatz: 5
Anforderung Abbruchverfahren: staubarm
Zusätzliche Anforderungen Abbruch-/Rückbauarbeiten: ohne Einschränkung
Ausführungsort:  innerhalb des Bauwerks
Entsorgungsarbeiten:  auf LKW AN laden, transportieren, entsorgen
Vergütung Entsorgung:  durch AN
Estrich
Abfallschlüssel nach AVV: 170101 Beton
Dämmung
Abfallschlüssel nach AVV: 170604 Dämmmaterial
Geschossebene: in allen Geschossen
Menge: 5,000 m2
Gewerke: 012
Förderprogramm Kostenträger: 2.1.1.2

**03.01.1.4.0030 Fliese, Estrich, schwimmend, abbrechen,d=60+40 mm**
Fliesenbelag, Schwimmender Estrich (ZE; AE) abbrechen, incl. Dämmmaterial, incl. Entsorgung.
Belagsdicke ca. 15 mm
Estrichdicke: ca. 60 mm
Dämmdicke:  ca. 40 mm

Gegenstand Abbruch:  Bodenbelag
Art/Umfang Abbruch-/Rückbaumaßnahme: Totalabbruch
Baustoff, Bauteil:  Zementestrich incl Fliesenbelag und Dämmschicht
Estrichbewehrung:  ohne Bewehrung
Estrichkonstruktion:  Estrich auf Dämmschicht
Schadstoffbelastung  Baustoff: nicht schadstoffbelastet
Gefährlichkeit Abfall:  nicht gefährlich
Zuordnungskriterium Abfallstoff: gemäß Ersatzbaustoffverordnung 2023
Charakterisierung gemischter Bauschutt nach EBV: RC-1 nach EBV 2023, Anlage 1, Tabelle 1
Dicke [cm] Abbruchbauteil: Estrich 6,000 cm
Wichte [kN/m3] Abbruchstoff: 20
Liefer-/Einbauform Dämmstoff: Platte
Befestigung Dämmschicht: lose verlegt
Dicke [cm] Abbruchbauteil: 4,000 cm
Wichte [kN/m3] Abbruchstoff: 0,3
Technologie Abbrucharbeiten: Geräteeinsatz möglich
max. Gesamtgewicht [t] Geräteeinsatz: 5
Anforderung Abbruchverfahren: staubarm
Zusätzliche Anforderungen Abbruch-/Rückbauarbeiten: ohne Einschränkung
Ausführungsort:  innerhalb des Bauwerks
Entsorgungsarbeiten:  auf LKW AN laden, transportieren, entsorgen
Vergütung Entsorgung:  durch AN
Estrich
Abfallschlüssel nach AVV: 170101 Beton
Dämmung
Abfallschlüssel nach AVV: 170604 Dämmmaterial
Fliesen
Abfallschlüssel nach AVV: 170103 Fliesen, Ziegel und Keramik
Geschossebene: in allen Geschossen
Menge: 20,000 m2
Gewerke: 012
Förderprogramm Kostenträger: 2.1.1.2

**03.01.1.4.0040 Betonschnitte Stahlbeton für vorgennannten Bodenschlitz**
Betonschnitte in Stahlbetonbodenplatte mittels Diamantsäge herstellen. incl. Entsorgung der Betonblöcke. Stahlschnitte werden nicht gesondert vergütet.
Dicke Bodenplatte : bis 20 cm
Menge: 20,000 m
Gewerke: 012
Förderprogramm Kostenträger: 2.1.1.2

**03.01.1.4.0050 Bodenschlitz, Beton, abbrechen**
Bodenschlitz in Kellerböden aus bewehrtem Beton zur Verlegung von Entwässerungsleitungen in einer Gesamtdicke von ca 60 cm abbrechen, incl. Entsorgung. Hierbei ist das beidseitige einschneiden mittels Betonsäge in der vorgehenden Position vorgesehen. Die Bewehrung ist mit zu entsorgen. Das Ausschachten von Hand zur Herstellung eines Entwässerungsplanums, sowie das verfüllen mit Schotter und vergeißen mit Beton ist im Preis enthalten. Rohrleitung separat.

Dicke Bodenplatte: bis 20 cm
Aushub bis Rohrsohlemax 40 cm
Breite:  bis 50 cm
Menge: 10,000 m
Gewerke: 012
Förderprogramm Kostenträger: 2.1.1.2

###### Gruppe 03.01.1.5 Abbruch Decken

Förderprogramm Kostenträger: 2.1.1.2

**03.01.1.5.0010 Unterdecke aus lasierter Brettschalung im Außenbereich abbrechen**
Gegenstand Abbruch:  Dachbekleidung
Art/Umfang Abbruch-/Rückbaumaßnahme: Totalabbruch
Baustoff, Bauteil:  Unterdecke aus Holzbrettschalung in Teilbereichen im Außenbereich auf Holzlatten
Holzart:  Nadelholz
Schadstoffbelastung Baustoff: nicht schadstoffbelastet
Gefährlichkeit Abfall:  nicht gefährlich
Altholzkategorie:  A II
Dicke [cm] Abbruchbauteil: 3,000 cm
Wichte [kN/m3] Abbruchstoff: 5
Technologie Abbrucharbeiten: von Hand/mit handgeführten Kleingeräten
Anforderung Abbruchverfahren: staubarm
Zusätzliche Anforderungen Abbruch-/Rückbauarbeiten: ohne Einschränkung
Ausführungsort:  außerhalb des Bauwerks unter Dach
Arbeitshöhenbereich [m]:  bis 3,65
Entsorgungsarbeiten:  auf LKW AN laden, transportieren, entsorgen
Vergütung Entsorgung:  durch AN
Abfallschlüssel nach AVV: 170201 Holz
Name/Standort Anlage:  Verwertungsanlage
Transportweg [km]:  bis 10
Geschossebene:  in allen Geschossen
Menge: 40,000 m2
Gewerke: 012
Förderprogramm Kostenträger: 2.1.1.2

**03.01.1.5.0020 Unterdecke aus lasierter Brettschalung Holz abbrechen**
Gegenstand Abbruch:  Dachbekleidung
Art/Umfang Abbruch-/Rückbaumaßnahme: Totalabbruch
Baustoff, Bauteil:  Unterdecke aus Holzbrettschalung in Teilbereichen im Innenbereich auf Holzlatten
Holzart:  Nadelholz
Schadstoffbelastung Baustoff: nicht schadstoffbelastet
Gefährlichkeit Abfall:  nicht gefährlich
Altholzkategorie:  A II
Dicke [cm] Abbruchbauteil: 3,000 cm
Wichte [kN/m3] Abbruchstoff: 5
Technologie Abbrucharbeiten: von Hand/mit handgeführten Kleingeräten
Anforderung Abbruchverfahren: staubarm
Zusätzliche Anforderungen Abbruch-/Rückbauarbeiten: ohne Einschränkung
Ausführungsort:  innerhalb des Bauwerks
Arbeitshöhenbereich [m]:  bis 3,65
Entsorgungsarbeiten:  auf LKW AN laden, transportieren, entsorgen
Vergütung Entsorgung:  durch AN
Abfallschlüssel nach AVV: 170201 Holz
Name/Standort Anlage:  Verwertungsanlage
Transportweg [km]:  bis 10
Geschossebene:  in allen Geschossen
Menge: 40,000 m2
Gewerke: 012
Förderprogramm Kostenträger: 2.1.1.2

**03.01.1.5.0030 Unterdecke aus GK/GF/Min.f.pl.abbrechen**
Unterdecke aus Gipskarton-, Gipsfaser- oder Mineralfaserplatten incl Metallunterkonstruktion
Schadstoffbelastung Baustoff: nicht schadstoffbelastet
Gefährlichkeit Abfall:  nicht gefährlich
Dicke [cm] Abbruchbauteil: 2,000 cm
Wichte [kN/m3] Abbruchstoff: 5
Technologie Abbrucharbeiten: von Hand/mit handgeführten Kleingeräten
Anforderung Abbruchverfahren: staubarm
Zusätzliche Anforderungen Abbruch-/Rückbauarbeiten: ohne Einschränkung
Ausführungsort:  innerhalb des Bauwerks
Arbeitshöhenbereich [m]:  bis 3,65
Entsorgungsarbeiten:  auf LKW AN laden, transportieren, entsorgen
Vergütung Entsorgung:  durch AN
Abfallschlüssel nach AVV: 170904 gemischte Bau- und Abbruchabfälle
Name/Standort Anlage:  Verwertungsanlage
Transportweg [km]:  bis 10
Geschossebene:  in allen Geschossen
Menge: 70,000 m2
Gewerke: 012
Förderprogramm Kostenträger: 2.1.1.2

###### Gruppe 03.01.1.6 Abbruch Wände massiv

Förderprogramm Kostenträger: 2.1.1.2

**03.01.1.6.0010 Mauerwerk in Kleinflächen abbrechen,d=bis 10-23 cm**
Gegenstand Abbruch:
Innenwand in Kleinflächen (Anschläge, Wandvorlagen, kleine Wandstücke) abbrechen bis zum Rohboden
Art/Umfang Abbruch-/Rückbaumaßnahme: Teilabbruch
Mauerwerk:  Mauerwerk
Baustoff, Bauteil:  Mauerziegel/Leichtbetonstein
Schadstoffbelastung Baustoff: nicht schadstoffbelastet
Gefährlichkeit Abfall:  nicht gefährlich
Zuordnungskriterium Abfallstoff: gemäß Ersatzbaustoffverordnung 2023
Charakterisierung gemischter Bauschutt nach EBV: RC-1 nach EBV 2023, Anlage 1, Tabelle 1
Oberflächenausführung Wand/aufgehendes Bauteil/Decke: Putz, 2-seitig, mit Beschichtung
Dicke [cm] Abbruchbauteil: 10-23 cm
Wichte [kN/m3] Abbruchstoff: 15
Technologie Abbrucharbeiten: Geräteeinsatz möglich
max. Gesamtgewicht [t] Geräteeinsatz: 5
Anforderung Abbruchverfahren: erschütterungs-, lärm-, staubarm
Zusätzliche Anforderungen Abbruch-/Rückbauarbeiten: ohne Einschränkung
Ausführungsort:  innen
Arbeitshöhenbereich [m]: bis 3,00
Erschwernis Bauausführung: gemäß Vorbemerkungen
Zerkleinerung Abbruchstoffe: ohne Zerkleinerung
Sortierung aufgenommener Stoffe: sammeln
Entsorgungsarbeiten:  auf LKW AN laden, transportieren, entsorgen
Vergütung Entsorgung:  durch AN
Abfallschlüssel nach AVV: 170107 Gemische aus Beton, Ziegeln, Fliesen und Keramik
Name/Standort Anlage:  Verwertungsanlage
Transportweg [km]:  bis 10
Geschossebene:  Erdgeschoss

Das Mauerwerk ist von beiden Seiten einzuschneiden. Abstemmen ist auf Minimum zu reduzieren um Risse im angrenzenden Mauerwerk/ Pfeiler zu vermeiden. Die Schnittstellen sind auf das neue Fenster-Türmaß zu verputzen. Ausbrüche sind fachgemäß zu schließen.
Die statisch erforderliche Abstütz- und Sicherungsmaßnahmen sind einzukalkulieren
Menge: 5,000 m2
Gewerke: 012
Förderprogramm Kostenträger: 2.1.1.2

**03.01.1.6.0020 Mauerwerk in Kleinflächen abbrechen,d=24-50 cm**
Gegenstand Abbruch:
Außenwand in Kleinflächen (Anschläge, Wandvorlagen, kleine Wandstücke) abbrechen bis zum Rohboden
Art/Umfang Abbruch-/Rückbaumaßnahme: Teilabbruch
Mauerwerk:  Mauerwerk
Baustoff, Bauteil:  Mauerziegel/Leichtbetonstein
Schadstoffbelastung Baustoff: nicht schadstoffbelastet
Gefährlichkeit Abfall:  nicht gefährlich
Zuordnungskriterium Abfallstoff: gemäß Ersatzbaustoffverordnung 2023
Charakterisierung gemischter Bauschutt nach EBV: RC-1 nach EBV 2023, Anlage 1, Tabelle 1
Oberflächenausführung Wand/aufgehendes Bauteil/Decke: Putz, 2-seitig, mit Beschichtung
Dicke [cm] Abbruchbauteil: 24,00-40 cm
Wichte [kN/m3] Abbruchstoff: 15
Technologie Abbrucharbeiten: Geräteeinsatz möglich
max. Gesamtgewicht [t] Geräteeinsatz: 5
Anforderung Abbruchverfahren: erschütterungs-, lärm-, staubarm
Zusätzliche Anforderungen Abbruch-/Rückbauarbeiten: ohne Einschränkung
Ausführungsort:  auf überdachtem Schulhof
Arbeitshöhenbereich [m]: bis 3,00
Erschwernis Bauausführung: gemäß Vorbemerkungen
Entsorgungsarbeiten:  auf LKW AN laden, transportieren, entsorgen
Vergütung Entsorgung:  durch AN
Abfallschlüssel nach AVV: 170107 Gemische aus Beton, Ziegeln, Fliesen und Keramik
Name/Standort Anlage:  Verwertungsanlage
Transportweg [km]:  bis 10
Geschossebene:  Erdgeschoss

Das Mauerwerk ist von beiden Seiten einzuschneiden. Abstemmen ist auf Minimum zu reduzieren um Risse im angrenzenden Mauerwerk/ Pfeiler zu vermeiden. Die Schnittstellen sind auf das neue Fenster-Türmaß zu verputzen. Ausbrüche sind fachgemäß zu schließen.
Die statisch erforderliche Abstütz- und Sicherungsmaßnahmen sind einzukalkulieren
Menge: 5,000 m2
Gewerke: 012
Förderprogramm Kostenträger: 2.1.1.2

**03.01.1.6.0030 Türöffnung brechen, neue Türöffnung anlegen 125 x 250 x 24**
Gegenstand Abbruch: Tür/Fensterdurchbruch herstellen
Bearbeitung Schlitz/Aussparung/Öffnung: stemmen
Mauerwerk:  Mauerwerk
Baustoff, Bauteil:  Mauerziegel/Leichtebtonmauerwerk
Schadstoffbelastung Baustoff: nicht schadstoffbelastet
Gefährlichkeit Abfall: nicht gefährlich
Zuordnungskriterium Abfallstoff: gemäß Ersatzbaustoffverordnung 2023
Charakterisierung gemischter Bauschutt nach EBV: RC-1 nach EBV 2023, Anlage 1, Tabelle 1
Einzelgrößenbereich [cm2] Aussparung/Öffnung: über 20000 bis 25000
Tiefenbereich [cm] Aussparung/Öffnung: über 20 bis 25
Oberflächenausführung Wand/aufgehendes Bauteil/Decke: Putz, 2-seitig, mit Beschichtung
Ausbildung Untergrundfläche: senkrecht
Wichte [kN/m3] Abbruchstoff: 15
Ausführungsort:  innerhalb des Bauwerks
Arbeitshöhenbereich [m]:bis 1,5
Technologie Abbrucharbeiten: Geräteeinsatz möglich
max. Gesamtgewicht [t] Geräteeinsatz: 5
Anforderung Abbruchverfahren: erschütterungs-, lärm-, staubarm
Zusätzliche Anforderungen Abbruch-/Rückbauarbeiten: ohne Einschränkung
Entsorgungsarbeiten: auf LKW AN laden, transportieren, entsorgen
Vergütung Entsorgung: durch AN
Abfallschlüssel nach AVV: 170102 Ziegel
Name/Standort Anlage: Verwertungsanlage
Transportweg [km]:  bis 10
Geschossebene: Erdgeschoss

Stemmen ist auf ein Minimum zu reduzieren um Risse im angrenzenden Mauerwerk zu vermeiden. Erforderliche Betonfertiteilstürze liefern und auf neue Höhe einbauen und mit Quellmörtel unterfüttern.
Die Schnittstellen und neue Rohbaufächen sowie Ausbrüche sind auf das neue Türmaß bei zuarbeiten und zu verputzen.
Die statisch erforderliche Abstütz- und Sicherungsmaßnahmen sind einzukalkulieren.
Menge: 5,000 St
Gewerke: 012
Förderprogramm Kostenträger: 2.1.1.2

**03.01.1.6.0040 Türöffnung brechen, neue Türöffnung anlegen 250 x 250 x 24 Server**
Gegenstand Abbruch: Tür/Fensterdurchbruch herstellen
Bearbeitung Schlitz/Aussparung/Öffnung: stemmen
Mauerwerk:  Mauerwerk
Baustoff, Bauteil:  Mauerziegel/Leichtebtonmauerwerk
Schadstoffbelastung Baustoff: nicht schadstoffbelastet
Gefährlichkeit Abfall: nicht gefährlich
Zuordnungskriterium Abfallstoff: gemäß Ersatzbaustoffverordnung 2023
Charakterisierung gemischter Bauschutt nach EBV: RC-1 nach EBV 2023, Anlage 1, Tabelle 1
Einzelgrößenbereich [cm2] Aussparung/Öffnung: über 25000 bis 62500
Tiefenbereich [cm] Aussparung/Öffnung: über 20 bis 25
Oberflächenausführung Wand/aufgehendes Bauteil/Decke: Putz, 2-seitig, mit Beschichtung
Ausbildung Untergrundfläche: senkrecht
Wichte [kN/m3] Abbruchstoff: 15
Ausführungsort:  innerhalb des Bauwerks
Arbeitshöhenbereich [m]:bis 1,5
Technologie Abbrucharbeiten: Geräteeinsatz möglich
max. Gesamtgewicht [t] Geräteeinsatz: 5
Anforderung Abbruchverfahren: erschütterungs-, lärm-, staubarm
Zusätzliche Anforderungen Abbruch-/Rückbauarbeiten: ohne Einschränkung
Entsorgungsarbeiten: auf LKW AN laden, transportieren, entsorgen
Vergütung Entsorgung: durch AN
Abfallschlüssel nach AVV: 170102 Ziegel
Name/Standort Anlage: Verwertungsanlage
Transportweg [km]:  bis 10
Geschossebene: Erdgeschoss

Die Abbrucharbeiten sind möglichst staubarm auszuführen da sich in unmittelbarer Nähe der Serverschrank befindet

Stemmen ist auf ein Minimum zu reduzieren um Risse im angrenzenden Mauerwerk zu vermeiden. Erforderliche Betonfertiteilstürze liefern und auf neue Höhe einbauen und mit Quellmörtel unterfüttern.
Die Schnittstellen und neue Rohbaufächen sowie Ausbrüche sind auf das neue Türmaß bei zuarbeiten und zu verputzen.
Die statisch erforderliche Abstütz- und Sicherungsmaßnahmen sind einzukalkulieren.
Menge: 1,000 St
Gewerke: 012
Förderprogramm Kostenträger: 2.1.1.2

**03.01.1.6.0050 Fensterbrüstung abbrechen,d=40-50cm**
Außenwand als Brüstungsmauerwerk aus Ziegelsteinen o.ä. beidseitig geputzt, abbrechen bis zum Rohboden, incl. Entsorgung für neue Fenster-Türöffnung. Das Mauerwerk ist von beiden Seiten einzuschneiden. Abstemmen ist auf Minimum zu reduzieren um Risse im angrenzenden Mauerwerk/ Pfeiler zu vermeiden. Die Schnittstellen sind auf das neue Fenster-Türmaß zu verputzen. Ausbrüche sind fachgemäß zu schließen. Die statisch erforderliche Abstütz- und Sicherungsmaßnahmen sind einzukalkulieren.
Wanddicke: bis 50,0 cm
Brüstungshöhe bis 1,55m
Menge: 2,000 m3
Gewerke: 012
Förderprogramm Kostenträger: 2.1.1.2

**03.01.1.6.0060 Fliesen D 10-15mm abbrechen nicht schadstoffbelastet entsorgen AVV170103**
Gegenstand Abbruch:  Fliesen/Platten an Wand
Art/Umfang Abbruch-/Rückbaumaßnahme: Totalabbruch
Baustoff, Bauteil:  Fliese/Platte
Fliesen-/Plattenart:  Steinzeugfliese
Schadstoffbelastung Baustoff: nicht schadstoffbelastet
Gefährlichkeit Abfall:  nicht gefährlich
Zuordnungskriterium Abfallstoff: gemäß Ersatzbaustoffverordnung 2023
Charakterisierung gemischter Bauschutt nach EBV: RC-1 nach EBV 2023, Anlage 1, Tabelle 1
Format Platte:  kleinformatig
Dickenbereich [mm] Fliese/Platte: über 10 bis 15
Leistungsumfang Abbruch-/Rückbauarbeiten: einschl. Klebereste/Mörtelreste entfernen
Wichte [kN/m3] Abbruchstoff: 20
Technologie Abbrucharbeiten: von Hand/mit handgeführten Kleingeräten
Anforderung Abbruchverfahren: staubarm
Zusätzliche Anforderungen Abbruch-/Rückbauarbeiten: ohne Einschränkung
Ausführungsort:  innerhalb des Bauwerks
Arbeitshöhenbereich [m]:  bis 2,5
Entsorgungsarbeiten:  auf LKW AN laden, transportieren, entsorgen
Vergütung Entsorgung:  durch AN
Abfallschlüssel nach AVV: 170103 Fliesen, Ziegel und Keramik
Name/Standort Anlage:  Verwertungsanlage
Transportweg [km]: bis  10
Menge: 20,000 m2
Förderprogramm Kostenträger: 2.1.1.2

###### Gruppe 03.01.1.7 Abbruch Wände Trockenbau

**03.01.1.7.0010 Trockenbauwand abbrechen,d=bis 10-20 cm**
Innenwand in Trockenbau abbrechen bis zum Rohboden
Art/Umfang Abbruch-/Rückbaumaßnahme: Totalabbruch
Mauerwerk:  Trockenbau
Baustoff, Bauteil:  Gipskarton, Stahl, Mineralwolle
Schadstoffbelastung Baustoff: GK+Sthlnicht schadstoffbelastet
Gefährlichkeit Abfall:  nicht gefährlich
Schadstoffbelastung Baustoff: Mineralwolleschadstoffbelastet
Gefährlichkeit Abfall:  gefährlicher Abfall
Material aufgehendes Bauteil: Trockenbau
Dicke [m] Wand:  0,10 m-0,2 m
Ausführung Unterkonstruktion: Stahl
Dämmstoff:  Mineralwolle
Dicke [cm] Abbruchbauteil Dämmschicht: 6,000 cm
Baustoff Beplankung Seite 1: Gipsplatte
Anzahl Beplankungslagen Seite 1: 2
Dicke [cm] Abbruchbauteil Beplankung Seite 1: 2,500 cm
Baustoff Beplankung Seite 2: Gipsplatte
Anzahl Beplankungslagen Seite 2: 2
Dicke [cm] Abbruchbauteil Beplankung Seite 2: 2,500 cm
Ausführung Verwertung/Entsorgung: einschl. Verwertung/Entsorgung - Vergütung AN KMF über separate Position
Gipskarton
Abfallschlüssel nach AVV: 170904 gemischte Bau- und Abbruchabfälle
Stahlprofile
Abfallschlüssel nach AVV: 170405 Eisene und Stahl
Name/Standort Anlage:  Verwertungsanlage
Transportweg [km]:  bis 10
Geschossebene:  Erdgeschoss

Außen-/Innenbauteil:  innen
Tragverhalten Wand:  nichttragend
Bauteiltyp:  Wand
Baumaßnahme/-zustand: Rückbau
Menge: 30,000 m2
Gewerke: 012
Förderprogramm Kostenträger: 2.1.1.2

###### Gruppe 03.01.1.8 Abbruch Fenster Türen

Förderprogramm Kostenträger: 2.1.1.2

**03.01.1.8.0010 1 flg Tür Holz/Holzwerkstoff abbrechen B 1250 mm H 2500 mm MW 240mm TB-D 40 mm entsorgen AVV170904**
Gegenstand Abbruch:  Tür
Ausführung Tür:  Innentür
Anzahl Tür-/Torflügel:  einflügelig
Vergütung Beschlag:  einschl. Beschlag
Leistungsumfang Abbruch-/Rückbauarbeiten: einschl. Umfassungszarge
Maulweite Zarge/Wanddicke [mm]: 240
Füllung Rahmen Fenster/Tür/Tor: ohne Angabe
Art/Umfang Abbruch-/Rückbaumaßnahme: Totalabbruch
Baustoff, Bauteil:  Holz/Holzwerkstoff
Einlage Türblatt:  Röhrenspan/Vollspanplatte
Schadstoffbelastung Baustoff: nicht schadstoffbelastet
Gefährlichkeit Abfall:  nicht gefährlich
Altholzkategorie:  A II
Dicke [mm] Türblatt:  40,000 mm
Technologie Abbrucharbeiten: von Hand/mit handgeführten Kleingeräten
Anforderung Abbruchverfahren: staubarm
Zusätzliche Anforderungen Abbruch-/Rückbauarbeiten: ohne Einschränkung
Ausführungsort:  innerhalb des Bauwerks
Arbeitshöhenbereich [m]:  bis 3,00
Erschwernis Bauausführung: keine Erschwernisse
Sortierung aufgenommener Stoffe: sammeln
Entsorgungsarbeiten:  auf LKW AN laden, transportieren, entsorgen
Vergütung Entsorgung:  durch AN
Abfallschlüssel nach AVV: 170904 gemischte Bau- und Abbruchabfälle
Name/Standort Anlage:  Verwertungsanlage
Transportweg [km]:  bis 10
Ausführungsunterlagen:  ohne Angabe
Breite [mm] Nennmaß Wandöffnung: 1.250,000 mm
Höhe [mm] Nennmaß Wandöffnung: 2.500,000 mm
Geschossebene: in allen Geschossen
Menge: 4,000 St
Gewerke: 012
Förderprogramm Kostenträger: 2.1.1.2

**03.01.1.8.0020 2 flg Tür Holz/Holzwerkstoff abbrechen B 2500 mm H 2500 mm MW 240mm TB-D 40 mm entsorgen AVV170904**
Gegenstand Abbruch:  Tür
Ausführung Tür:  Innentür
Anzahl Tür-/Torflügel:  zweiflügelig
Vergütung Beschlag:  einschl. Beschlag
Leistungsumfang Abbruch-/Rückbauarbeiten: einschl. Umfassungszarge
Maulweite Zarge/Wanddicke [mm]: 240
Füllung Rahmen Fenster/Tür/Tor: ohne Angabe
Art/Umfang Abbruch-/Rückbaumaßnahme: Totalabbruch
Baustoff, Bauteil:  Holz/Holzwerkstoff
Einlage Türblatt:  Röhrenspan/Vollspanplatte
Schadstoffbelastung Baustoff: nicht schadstoffbelastet
Gefährlichkeit Abfall:  nicht gefährlich
Altholzkategorie:  A II
Dicke [mm] Türblatt:  40,000 mm
Technologie Abbrucharbeiten: von Hand/mit handgeführten Kleingeräten
Anforderung Abbruchverfahren: staubarm
Zusätzliche Anforderungen Abbruch-/Rückbauarbeiten: ohne Einschränkung
Ausführungsort:  innerhalb des Bauwerks
Arbeitshöhenbereich [m]:  bis 3,00
Erschwernis Bauausführung: keine Erschwernisse
Sortierung aufgenommener Stoffe: sammeln
Entsorgungsarbeiten:  auf LKW AN laden, transportieren, entsorgen
Vergütung Entsorgung:  durch AN
Abfallschlüssel nach AVV: 170904 gemischte Bau- und Abbruchabfälle
Name/Standort Anlage:  Verwertungsanlage
Transportweg [km]:  bis 10
Ausführungsunterlagen:  ohne Angabe
Breite [mm] Nennmaß Wandöffnung: 2.500,000 mm
Höhe [mm] Nennmaß Wandöffnung: 2.500,000 mm
Geschossebene: in allen Geschossen
Menge: 1,000 St
Gewerke: 012
Förderprogramm Kostenträger: 2.1.1.2

**03.01.1.8.0030 Fenster Kunststoff abbrechen Entsorgen**
Gegenstand Abbruch:  Fenster
Bauart Fenster:  Einfachfenster/Fenstertüren
Teiligkeit Fenster:  einteilig/Mehrteilig
Leistungsumfang Abbruch-/Rückbauarbeiten: einschl. Blendrahmen
Füllung Rahmen Fenster/Tür/Tor: mit Verglasung/Füllung
Art/Umfang Abbruch-/Rückbaumaßnahme: Totalabbruch
Baustoff, Bauteil:  Kunststoff
Schadstoffbelastung Baustoff: nicht schadstoffbelastet
Gefährlichkeit Abfall:  nicht gefährlich
Dicke [mm] Rahmen:  68,000 mm
Dicke [mm] Verglasung Fenster/Tür/Tor: 25,000 mm
Technologie Abbrucharbeiten: von Hand/mit handgeführten Kleingeräten
Anforderung Abbruchverfahren: staubarm
Zusätzliche Anforderungen Abbruch-/Rückbauarbeiten: ohne Einschränkung
Ausführungsort:  innerhalb des Bauwerks
Arbeitshöhenbereich [m]:  bis 3,00
Erschwernis Bauausführung: keine Erschwernisse
Entsorgungsarbeiten:  auf LKW AN laden, transportieren, entsorgen
Vergütung Entsorgung:  durch AN
Abfallschlüssel nach AVV: 170904 gemischte Bau- und Abbruchabfälle
Name/Standort Anlage:  Verwertungsanlage
Transportweg [km]:  bis 10
Abrechnungseinheit:  m2
Einzelflächenbereich [m2]: über 2 bis 3
Geschossebene:  in allen Geschossen
Menge: 30,000 m2
Gewerke: 012
Förderprogramm Kostenträger: 2.1.1.2

**03.01.1.8.0040 Abbruch WC- Trennwände**
Gegenstand Abbruch:  WC Trennwände
Bauart WC Trennwände:  Kabinen mit Front und Seitenteil
Leistungsumfang Abbruch-/Rückbauarbeiten: Abbruch
Füllung Rahmen Fenster/Tür/Tor: mit Rahmen Beschlägen
Art/Umfang Abbruch-/Rückbaumaßnahme: Totalabbruch
Baustoff, Bauteil:  Holz/Holzwerkstoff
Schadstoffbelastung Baustoff: nicht schadstoffbelastet
Gefährlichkeit Abfall:  nicht gefährlich
Altholzkategorie:  A II
Dicke [mm]:  30,000 mm
Technologie Abbrucharbeiten: von Hand/mit handgeführten Kleingeräten
Anforderung Abbruchverfahren: staubarm
Zusätzliche Anforderungen Abbruch-/Rückbauarbeiten: ohne Einschränkung
Ausführungsort:  innerhalb des Bauwerks
Arbeitshöhenbereich [m]:  bis 3,00
Erschwernis Bauausführung: keine Erschwernisse
Entsorgungsarbeiten:  auf LKW AN laden, transportieren, entsorgen
Abfallschlüssel nach AVV: 170904 gemischte Bau- und Abbruchabfälle
Name/Standort Anlage:  Verwertungsanlage
Transportweg [km]:  bis 10
Vergütung Entsorgung:  durch AN
Einzelflächenbereich [m2]: über 2 bis 3
Geschossebene:  in allen Geschossen
Menge: 10,000 m2
Gewerke: 012
Förderprogramm Kostenträger: 2.1.1.2

###### Gruppe 03.01.1.9 Abbruch Einrichtungsgegenstände

**03.01.1.9.0010 Ausbau alte WCs**
Ausbau und Entsorgung alter WC- Anlagen inkl. Einrichtungsgegenstände (Rollenhalter, Bürsten, etc.)
Entsorgung inkl. Laden, Abfahren und Deponiegebühren.

Abfallschlüssel: 170103
Menge: 3,000 St
Gewerke: 012
Förderprogramm Kostenträger: 2.1.1.2

**03.01.1.9.0020 Ausbau Waschbecken**
Ausbau und Entsorgung alter Waschbecken- Anlagen inkl. Einrichtungsgegenstände (Papierspender, Seifenspender, etc.). Entsorgung inkl. Laden, Abfahren und Deponiegebühren.

Abfallschlüssel: 170103
Menge: 3,000 St
Gewerke: 012
Förderprogramm Kostenträger: 2.1.1.2

**03.01.1.9.0030 Ausbau Urinale**
Ausbau und Entsorgung alter Urinal- Anlagen.
Entsorgung inkl. Laden, Abfahren und Deponiegebühren.

Abfallschlüssel: 170103
Menge: 2,000 St
Gewerke: 012
Förderprogramm Kostenträger: 2.1.1.2

##### Gruppe 03.01.2 Betonarbeiten

Förderprogramm Kostenträger: 2.1.1.2

*Hinweis: VORBEMERKUNGEN*
BESONDERE VOBEMERKUNGEN BETONARBEITEN:

Für die Ausführung werden zugrunde gelegt:

  DIN 1045 und DIN 18331

Die Einheitspreise verstehen sich, wenn nicht anders beschrieben, ohne Liefern, Biegen und Verlegen der Bewehrung. Diese wird gesondert abgerechnet. Die Schal- und Bewehrungspläne, sowie die Biege- und Schneidelisten werden dem Unternehmer zur Verfügung gestellt. Die Abrechnung der Stahlmassen erfolgt nach den tatsächlich eingebauten Massen ohne Verschnitt. Eine Unterscheidung zwischen Beton und Stahlbeton erfolgt nicht. Grundsätzlich gelten hier die Angaben in den Schalplänen bzw. die des Statikers an der Baustelle.
Nicht erfasste Arbeiten werden entsprechend den Einheitspreisen des Angebotes nachkalkuliert und vergütet.
In die entsprechenden Einheitspreise sind einzurechnen:

-  Das Einmessen, Anlegen und Ausschalen von Decken- u. Wanddurchbrüchen sowie Wandschlitzen nach Zeichnung und Angabe. (Schließen siehe gesonderte Pos.)
-  Das eventuell erforderliche Einbetonieren von bauseits gelieferten Rohren, Ankerplatten und Dübeln und dergleichen.
-  Das Abschalen der Außenkante Bodenplatte.
-  Das Einlegen von Dreikantleisten 25/25 mm bei allen Sichtbetonflächen nach Zeichnung und Angabe, ebenso bei Betonierfugen, einschließlich Entfernen beim Ausschalen.
-  Das Entfernen von Schalungseisen und Rödeldrähten bis 2 cm unter Oberfläche und Schließen mit reinem  Zementmörtel. Bei Kunststoffspreizen müssen die Öffnungen mit unauffälligen, dichten Dübeln verschweißt  werden.
-  Das Entgraten aller Decken- und Wandflächen sofort nach dem Ausschalen.
-  Das ebene Abreiben und Glätten von allen, sichtbaren Abschlüssen von Mauern, Brüstungen und dergleichen.
-  Das Einlegen von Anschlussbewehrung für die Querwände. Bei Fertigschalung sind eventuell spezielle Schalungshilfen zu verwenden.
-  Das Überdecken von Öffnungen aller Art bis 1,01 m Breite. Das Anlegen von Fenster und Türwangen wird gesondert vergütet, wenn diese geschalt sind. Statisch erforderliche Stürze werden gesondert vergütet.

###### Gruppe 03.01.2.1 Fundamente/Bodenplatte

Förderprogramm Kostenträger: 2.1.1.2

**03.01.2.1.0010 Sauberkeitsschicht d = 5 cm Bodenplatte**
Sauberkeitsschicht d = 5 cm, aus unbewehrten Beton C 8/10 mit Expositionsklasse X0 unter der Bodenplatte
Menge: 35,000 m2
Gewerke: 012
Förderprogramm Kostenträger: 2.1.1.2

**03.01.2.1.0020 Schalung für Streifen- und Einzelfundament**
Schalung für Streifen und Einzelfundamente in unterschiedlichen Abmessungen
Menge: 15,000 m2
Gewerke: 012
Förderprogramm Kostenträger: 2.1.1.2

**03.01.2.1.0030 Fundamente aus Stahlbeton, Beton: C 25/30**
Fundamente aus Stahlbeton, wie Streifen-, Einzel- und Plattenfundamente, Frostriegel u. dgl., in verschiedenen Querschnitten auf Sauberkeitsschicht Beton: C 25/30
Menge: 5,000 m3
Gewerke: 012
Förderprogramm Kostenträger: 2.1.1.2

**03.01.2.1.0040 Stb-Bodenplatte C 25/30 XC2 WF, ÜK1, d= 25 cm**
Stahlbetonbodenplatten, auf 2 Lagen PE-Folie und Sauberkeitsschicht einbauen. Die Folie ist im Preis einzurechnen. Oberfläche manuell geglättet, ohne Gefälle herstellen. Die Oberfläche muss so hergerichtet werden, dass darauf ohne weiteres ein Estrich verlegt werden kann.

Beton:  C25/30
Expositionsklasse: XC2 WF
Überwachungsklasse: ÜK 1
Dicke:  25 cm
Menge: 35,000 m2
Gewerke: 012
Förderprogramm Kostenträger: 2.1.1.2

**03.01.2.1.0050 Randschalung der Bodenplatte, h= bis 30 cm.**
Randschalung der Bodenplatte, h= bis 25 cm incl. der Bodenplattenrücksprünge an den Fenstern.
Menge: 10,000 m
Gewerke: 012
Förderprogramm Kostenträger: 2.1.1.2

###### Gruppe 03.01.2.3 Betonbauteile

Förderprogramm Kostenträger: 2.1.1.2

*Hinweis: Vorbemerkung zu Betonbauteile*
Anhand der nachfolgenden Positionen werden alle örtlich zu schalenden Stützen, Stürze Unterzüge Ringbalken etc hergestelt. Die Abrechnung erfolgt getrennt nach Beton, Schalung und Bewehrung. Die Bauteile sind mit lichten Maßen, Öffnungen mit lichten Öffnungsbreiten in Ansatz zu bringen. Kreuzungspunkte werden nur einfach berechnet. Für die Abrechnung der Schalung gelten nur die mit den Betonteilen in Berührung kommenden Flächen. Erforderliche Abstützungen und Verdichtungen sind in den Einheitspreisen enthalten.

**03.01.2.3.0010 Rauhe Schalung für Betonteile**
Raue Schalung für Betonbauteile gemäß Vorbemerkung fachgerecht herstellen und nach Ablauf der Einschalfristen wieder entfernen.
Menge: 20,000 m2
Gewerke: 012
Förderprogramm Kostenträger: 2.1.1.2

**03.01.2.3.0020 Beton C 25/30 gemäß Vorbem.**
Beton C 25/30 in die Schalung der Betonbauteile gemäß Vorbemerkung fachgerecht einbringen.
Menge: 5,000 cbm
Gewerke: 012
Förderprogramm Kostenträger: 2.1.1.2

###### Gruppe 03.01.2.4 Betonstahl

Förderprogramm Kostenträger: 2.1.1.2

**03.01.2.4.0010 Baustahl BST 500 S (B 500 SA)**
Baustahl BST 500 S (B 500 SA), nach Liste biegen und einschl. Abstandshalter einbauen. Es werden nur die in den Schneide- und Biegelisten angegebenen Mengen vergütet. Mehrmengen auf gesonderten Nachweiß. Durchmesser 6 - 28 mm
Menge: 350,000 kg
Gewerke: 012
Förderprogramm Kostenträger: 2.1.1.2

**03.01.2.4.0020 Baustahlgewebe-Unterstützungskörbe**
Baustahlgewebe-Unterstützungskörbe alle Typen verlegen. Bei Sichtbeton sind Unterstützungskörbe mit Kunststoffabstandshalter zu verwenden. Abrechnung nach Stahlisten vom Tragwerksplaner.
Menge: 140,000 kg
Gewerke: 012
Förderprogramm Kostenträger: 2.1.1.2

**03.01.2.4.0030 Nachtäglicher Bewehrungsanschluß DM 12 E=15 T25**
Nachträglicher biegesteifer Bewehrungsanschluss mit schnellhärtendem Hilti-Hit HY200 (gemäß Statik) und Betonstabstahl nach DIN 488-B500B.

Stabdurchmesser  12 mm
Verankerungstiefe im Beton: 25 cm
Gesamtlänge Betonstabstahl: 50 cm
Abstand  15 cm
Randabstand  gemäß Statik

Anzahl und Anordnung der Betonstabstähle sind der Ausführungsplanung bzw. dem statischen Nachweis zu entnehmen und einzuhalten.
Einbau und Montage gem. Europäisch Technischer Bewertung ETA-19/0665 nach EAD 332402-00-0601 für Bemessung nach TR 069 in Beton C20/25 bis C50/60.
Nur eine Beurteilung als Dübel nach EAD 330499-01-0601, oder Übergreifungsstoß nach EAD 330087-00-0601, oder beidem ist NICHT ausreichend.
Ausführung des Anschlusses durch geschultes, zertifiziertes Baustellenfachpersonal und Betriebe mit gültigem Eignungsnachweis.
Menge: 60,000 St
Gewerke: 012
Förderprogramm Kostenträger: 2.1.1.2

###### Gruppe 03.01.2.5 Abdichtung

Förderprogramm Kostenträger: 2.1.1.2

**03.01.2.5.0010 Grundierung Sockel**
Grundierung aus, 1:1 Raumteilen mit Wasser verdünnt, aufbringen. Verbrauch: ca. 75 - 150 ml/m², je nach Saugfähigkeit des Untergrundes
Menge: 10,000 m2
Gewerke: 012
Förderprogramm Kostenträger: 2.1.1.2

**03.01.2.5.0020 Sockelabdichtung gegen Wassereinwirkungsklasse W2.1-E:**
Flächenabdichtung gegen Wassereinwirkungsklasse W2.1-E:
"mäßige Einwirkung von drückendem Wasser" nach DIN 18533, Stand 07/2017 aus der reaktivabbindenden, 2-komp. Dickbeschichtung in 2 Arbeitsgängen in einer Mindesttrockenschichtdicke von. 4 mm auftragen. Auf den Bereich, der einen Putzauftrag erhalten soll, Spritzbewurf vollflächig auf die durchgetrocknete Sockelabdichtung aufbringen.
Verbrauch:
24h-Reaktivabdichtung ca. 4,3 kg/m²
Glasseidengewebe 1,10 m²/m²
Menge: 10,000 m2
Gewerke: 012
Förderprogramm Kostenträger: 2.1.1.2

##### Gruppe 03.01.3 Mauerwerk

Förderprogramm Kostenträger: 2.1.1.2

###### Gruppe 03.01.3.7 Mauerarbeiten

Förderprogramm Kostenträger: 2.1.1.2

*Hinweis: 012 VORBEMERKUNG MAURER*
Besondere Vorbemerkungen Maurerarbeiten:

Allen Arbeiten liegt die DIN 18330 zugrunde.

In den Einheitspreisen sind enthalten:

1.  Das Anlegen sämtlicher Wanddurchbrüche und Wandschlitze nach Zeichnung und Angabe. Das Schließen wird gesondert vergütet - siehe separate Position.
2.  Das Untermauern der Fensterbänke nach deren Einbau bzw. auf exakte Höhe vor dem Einbau.
3.  Das Überdecken von Maueröffnungen bis 1,01 m Breite mit Fertigteilstürzen. Ausgenommen sind statisch tragende und in den Schalplänen ausgewiesene Stürze.
4.  Das Anlegen von Fenster- und Türwangen wird nur bei Wänden über 17,5 cm Dicke besonders vergütet.
5.  Das Entfernen aller Verunreinigungen, besonders von Mörtelresten am Bodenanschluß.
6.  Das Einlegen einer Lagerfugenbewehrung im Bereich der Fensterbrüstungen.
7.  Das Einsetzen von Formsteinen im Bereich der Fensterleibungen, bzw das glatte abziehen der Fensterleibungen als Vorbereitung zum Aufbringen des luftdichten Fensteranschlusses.
8.  Alle nichttragenden Mauerwerkswände sind mit 2cm Styropor gegen die Decke abzupolstern und mit Federanker in den senkrechten Fugen an der Decke zu fixieren.

Der Bauausführung liegen die Architektenpläne, die statische Berechnung mit den Positionsplänen, die einschlägigen DIN-Vorschriften, allgemeine bauaufsichtliche Zulassungen sowie die VOB und die besonderen Vertragsbedingungen des Auftraggebers mit Sicherheitsbestimmungen und zusätzlichen technischen Vorschriften in der jeweils aktuellen Fassung zugrunde.

Besonders zu beachten sind:
- VOB/C ATV DIN 18299 „Allgemeine Regelungen für Bauarbeiten jeder Art",
- VOB/C ATV DIN 18330 „Mauerarbeiten",
- DIN 18202 „Toleranzen im Hochbau - Bauwerke",
- DIN 1053-1 „Mauerwerk - Ausführung und Bemessung",
- DIN EN 771-1 Festlegungen für Mauersteine - Teil 1: Mauerziegel“,
- DIN V 105 „Mauersteine mit besonderen Eigenschaften",
- Normenreihe DIN 4102 „Brandverhalten von Baustoffen und Bauteilen",
- Normenreihe DIN 4108 „Wärmeschutz und Energie-Einsparung in Gebäuden",
- Normenreihe DIN 4109 „Schallschutz im Hochbau",
- Allgemeine bauaufsichtliche Zulassungen für POROTON-Ziegeln.
Die Liefermöglichkeiten der ausgewählten Ziegelprodukte (Steinarten, Formate, Druckfestigkeitsklassen, Rohdichteklassen, etc.) sind dem aktuellen Produktprogramm des POROTON-Herstellers zu entnehmen.

Abladeplatz / Zufahrtsweg:

Die Baustelle wie auch der Abladeplatz innerhalb des Baugeländes müssen auf einem für Schwerlastfahrzeuge geeigneten, tragfähigen Zufahrtsweg erreichbar sein. Die Entladestellen sind so vorzubereiten, dass die angelieferten Steinpakete auf sauberem, festem und ebenem Untergrund abgesetzt werden können, z.B. auf Paletten oder Bohlengelege.

Witterungsschutz:
Das Sichern der Arbeiten gegen Niederschlagswasser, mit dem üblicherweise zu rechnen ist und die Ableitung des Wassers, ist eine Nebenleistung nach DIN 18299. Baustoffe, z.B. Mauersteine und Mörtel, sowie Bauteile, z.B. Wände, sind daher z.B. durch Abdecken mit Folie gegen Niederschlagswasser zu schützen.

Arbeiten bei Frost:
Für Arbeiten bei Frost dürfen keine chloridhaltigen Tausalze oder Frostschutzmittel verwendet werden, da diese Mittel das Mauerwerk schädigen können. Nach DIN 1053 darf Mauerwerk bei Frost nur unter besonderen Schutzmaßnahmen ausgeführt werden. Zum Arbeiten bei Frost sind die Bestimmungen der DIN 1053-1 und der DIN 18330 zu beachten. Das Mauern bei Frost bedarf der Zustimmung des Auftraggebers.
Anschlussfugen sind vollfugig zu vermörteln.

**03.01.3.7.0010 Außenmauerwerk-Vbl 2, RD 0,45 d=36,5**
Mauerwerk der tragenden Außenwand 36,5 cm/ LM 21 aus Plansteinen inkl. systemgebundenem Dünnbettmörtel, liefern und herstellen gemäß Herstellervorschrift einschließlich der Ergänzungsblöcke und aller Nebenleistungen. Die erste Schicht des Mauerwerks ist absolut flucht- und waagerecht in einem Mörtelbett zu vermauern, um Unebenheiten des Untergrundes auszugleichen..

Wärmeleitwert:  lambda = 0,09 W/mK
Rohdichteklasse: 0,45
Druckfestigkeitsklasse: 2/4
Format:  12 DF
Wanddicke:  36,5 cm
Menge: 30,000 m²
Gewerke: 012
Förderprogramm Kostenträger: 2.1.1.2

**03.01.3.7.0020 Innenmauerwerk-Vbl 2, d=24**
Mauerwerk der tragenden Innenwand 24 cm/ LM 21 aus Plansteinen inkl. systemgebundenem Dünnbettmörtel, liefern und herstellen gemäß Herstellervorschrift einschließlich der Ergänzungsblöcke und aller Nebenleistungen. Die erste Schicht des Mauerwerks ist absolut flucht- und waagerecht in einem Mörtelbett zu vermauern, um Unebenheiten des Untergrundes auszugleichen..

Wärmeleitwert:  k.A.
Rohdichteklasse: 1,2
Druckfestigkeitsklasse: 2
Format:  k.A.
Wanddicke:  24 cm
Menge: 30,000 m²
Gewerke: 012
Förderprogramm Kostenträger: 2.1.1.2

**03.01.3.7.0030 Herstellen von Fenster und Türleibungen**
Herstellen von Fenster und Türöffnungen.
Menge: 3,000 m
Gewerke: 012
Förderprogramm Kostenträger: 2.1.1.2

**03.01.3.7.0040 Maueranschlussanker**
Maueranschlussanker inklusive Nagelverdübelung im Bestand, liefern und einbauen.
Menge: 20,000 St
Gewerke: 012
Förderprogramm Kostenträger: 2.1.1.2

**03.01.3.7.0050 Zulage Sparrenausmauerung**
Zulage für das ausmauern der Sparren
Menge: 10,000 m
Gewerke: 012
Förderprogramm Kostenträger: 2.1.1.2

**03.01.3.7.0060 Zulage für Mauerwerk im Verlauf der Sparrenneigung**
Zulage für das schräge abmauern unterhalb des Ringankers parallel zur Dachneigung.

Dachneigung:  ca.3-5 °
Menge: 5,000 m
Gewerke: 012
Förderprogramm Kostenträger: 2.1.1.2

**03.01.3.7.0070 Herstellen von Wanddurchführungen**
Herstellen von Wanddurchbrüchen im Bestandsmauerwerk
zur Durchführung von Leitungen in verschiedenen Größen nach Angabe der Bauleitung.

Öffnungsfläche:  bis 0,25 m²,
Wandstärken ohne Putz::bis 36,5 cm
Menge: 5,000 St
Gewerke: 012
Förderprogramm Kostenträger: 2.1.1.2

**03.01.3.7.0080 Schließen von Wanddurchbrüchen**
Schließen von Wanddurchbrüchen in verschiedenen Formen.
Beimauern in gleichem Steinmaterial.
Öffnungsgrößen: bis 0,25 m²
Wandstärken: bis 36,5 cm
Menge: 5,000 St
Gewerke: 012
Förderprogramm Kostenträger: 2.1.1.2

**03.01.3.7.0090 Mauerwerk in Kleinflächen AW 0,09 schließen,d=30 cm**
Fenster und Türöffnung sowie kleine Wandvorlagen der Außenwand als aus Ziegelsteinen WLg 0,09 in Kleinflächen beimauern. Die Flächen sind glatt beizuputzen.
Wanddicke: 30 cm + Putz beidseitig
Menge: 10,000 m2
Gewerke: 012

**03.01.3.7.0100 Mauerwerk in Kleinflächen IW schließen,d=24 cm**
Fenster und Türöffnung sowie kleine Wandvorlagen der Innenwand als aus Ziegelsteinen in Kleinflächen beimauern. Die Flächen sind glatt beizuputzen.
Wanddicke: 24 cm + Putz beidseitig
Menge: 10,000 m2
Gewerke: 012

#### Untertitel 03.02 Erweiterung Grundschule Start Chancen Programm

Förderprogramm Kostenträger: 2.2

##### Gruppe 03.02.1 Betonarbeiten

Förderprogramm Kostenträger: 2.2.1.2

*Hinweis: VORBEMERKUNGEN*
BESONDERE VOBEMERKUNGEN BETONARBEITEN:

Für die Ausführung werden zugrunde gelegt:

  DIN 1045 und DIN 18331

Die Einheitspreise verstehen sich, wenn nicht anders beschrieben, ohne Liefern, Biegen und Verlegen der Bewehrung. Diese wird gesondert abgerechnet. Die Schal- und Bewehrungspläne, sowie die Biege- und Schneidelisten werden dem Unternehmer zur Verfügung gestellt. Die Abrechnung der Stahlmassen erfolgt nach den tatsächlich eingebauten Massen ohne Verschnitt. Eine Unterscheidung zwischen Beton und Stahlbeton erfolgt nicht. Grundsätzlich gelten hier die Angaben in den Schalplänen bzw. die des Statikers an der Baustelle.
Nicht erfasste Arbeiten werden entsprechend den Einheitspreisen des Angebotes nachkalkuliert und vergütet.
In die entsprechenden Einheitspreise sind einzurechnen:

-  Das Einmessen, Anlegen und Ausschalen von Decken- u. Wanddurchbrüchen sowie Wandschlitzen nach Zeichnung und Angabe. (Schließen siehe gesonderte Pos.)
-  Das eventuell erforderliche Einbetonieren von bauseits gelieferten Rohren, Ankerplatten und Dübeln und dergleichen.
-  Das Abschalen der Außenkante Bodenplatte.
-  Das Einlegen von Dreikantleisten 25/25 mm bei allen Sichtbetonflächen nach Zeichnung und Angabe, ebenso bei Betonierfugen, einschließlich Entfernen beim Ausschalen.
-  Das Entfernen von Schalungseisen und Rödeldrähten bis 2 cm unter Oberfläche und Schließen mit reinem  Zementmörtel. Bei Kunststoffspreizen müssen die Öffnungen mit unauffälligen, dichten Dübeln verschweißt  werden.
-  Das Entgraten aller Decken- und Wandflächen sofort nach dem Ausschalen.
-  Das ebene Abreiben und Glätten von allen, sichtbaren Abschlüssen von Mauern, Brüstungen und dergleichen.
-  Das Einlegen von Anschlussbewehrung für die Querwände. Bei Fertigschalung sind eventuell spezielle Schalungshilfen zu verwenden.
-  Das Überdecken von Öffnungen aller Art bis 1,01 m Breite. Das Anlegen von Fenster und Türwangen wird gesondert vergütet, wenn diese geschalt sind. Statisch erforderliche Stürze werden gesondert vergütet.

###### Gruppe 03.02.1.1 Fundamente

Förderprogramm Kostenträger: 2.2.1.2

**03.02.1.1.0010 Sauberkeitsschicht d = 5 cm Bodenplatte**
Sauberkeitsschicht d = 5 cm, aus unbewehrten Beton C 8/10 mit Expositionsklasse X0 unter der Bodenplatte
Menge: 290,000 m2
Gewerke: 012
Förderprogramm Kostenträger: 2.2.1.2

**03.02.1.1.0020 Schalung für Streifen- und Einzelfundament**
Schalung für Streifen und Einzelfundamente in unterschiedlichen Abmessungen
Menge: 10,000 m2
Gewerke: 012
Förderprogramm Kostenträger: 2.2.1.2

**03.02.1.1.0030 Fundamente aus Stahlbeton, Beton: C 25/30**
Fundamente aus Stahlbeton, wie Streifen-, Einzel- und Plattenfundamente, Frostriegel u. dgl., in verschiedenen Querschnitten auf Sauberkeitsschicht Beton: C 25/30
Menge: 1,000 m3
Gewerke: 012
Förderprogramm Kostenträger: 2.2.1.2

**03.02.1.1.0040 Stb-Bodenplatte C 25/30 XC2 WF, ÜK1, d= 25 cm**
Stahlbetonbodenplatten, auf 2 Lagen PE-Folie und Sauberkeitsschicht einbauen. Die Folie ist im Preis einzurechnen. Oberfläche manuell geglättet, ohne Gefälle herstellen. Die Oberfläche muss so hergerichtet werden, dass darauf ohne weiteres ein Estrich verlegt werden kann.

Beton:  C25/30
Expositionsklasse: XC2 WF
Überwachungsklasse: ÜK 1
Dicke:  25 cm
Menge: 290,000 m2
Gewerke: 012
Förderprogramm Kostenträger: 2.2.1.2

**03.02.1.1.0050 Randschalung der Bodenplatte, h= bis 30 cm.**
Randschalung der Bodenplatte, h= bis 25 cm incl. der Bodenplattenrücksprünge an den Fenstern.
Menge: 70,000 m
Gewerke: 012
Förderprogramm Kostenträger: 2.2.1.2

###### Gruppe 03.02.1.2 Wände

Förderprogramm Kostenträger: 2.2.1.2

**03.02.1.2.0010 Hohlwand 24 cm C25/30 H=3,83**
Stahlbetonwände als teilelementierte Wände (Elementwände), bestehend aus Elementtafeln und Ortbetonergänzung gemäß Zulassungsbescheid.. Wandschalen im Stoßbereich mit Dreikantleisten gefast Leistung inkl. Kernbeton sowie der notwendigen Abstützungen; inkl. Verspachtelung der Stoßfugen an der Innenseite der Elementtafeln. Oberfläche schalungsglatt, spachtel- oder tapezierfähig

Bewehrung für Kernbeton, Stoßfugenüberdeckung und Elementtafeln (Gitterträger) laut Statik in gesonderter Position.
Ortbeton:  C 25/30
Elementdicke: 6 cm (Aussenschale)+ 6cm (Innenschale)
Kerndicke:  12 cm
Wanddicke: 24 cm
 Wandhöhe: 3,83-5,10
Menge: 410,000 m2
Gewerke: 012
Förderprogramm Kostenträger: 2.2.1.2

**03.02.1.2.0020 Zulage: Wand oben dem Dachverlauf (Pult) angepasst**
Zulage für die Ausführung der Hohlwände dem Dachverlauf (Pult) angepasst
Menge: 150,000 m2
Gewerke: 012
Förderprogramm Kostenträger: 2.2.1.2

**03.02.1.2.0030 Fugenblech 80 mm unterer Anschluss**
Beschichtetes Fugenblech zur Abdichtung von horizontalen und vertikalen Arbeitsfugen gegen drückendes und nicht drückendes Wasser, sowie gegen Bodenfeuchte unter Beachtung der Herstellerangaben gemäß ETA 15/0003 und allgemeinem bauaufsichtlichem Prüfzeugnis P-5120/231/09 MPA-BS einbauen.

Blechbreite:  80mm
Mindesteinbindetiefe: 30mm
zulässiger Wasserdruck: 1,0bar
Lieferung einschließlich aller erforderlichen Befestigungsmittel (Haltebügel, Stoßklammern).
Menge: 90,000 m
Gewerke: 012
Förderprogramm Kostenträger: 2.2.1.2

**03.02.1.2.0040 Zulage: Leeröffnungen anlegen Betonwand**
Leeröffnungen >2,5 qm in vorgenannten Betonwandpositionen fachgerecht anlegen, Wangen ohne Anschläge
Menge: 70,000 m2
Gewerke: 012
Förderprogramm Kostenträger: 2.2.1.2

**03.02.1.2.0050 Wanddurchbruch Betonwand - 0,1 m2**
Duchbruch in Betonwände herstellen.
Wanddicke: 20cm bis 25cm (Innen- bzw. Außenwand)
Flächenabwicklung: bis 0,1 m2
Menge: 10,000 St
Gewerke: 012
Förderprogramm Kostenträger: 2.2.1.2

**03.02.1.2.0060 Wandaussparung Betonwand 0,1-0,25 m2**
Für Heizung-, Lüftung- und Stromleitungen bzw. Rohrleitungen in Betonwände Aussparung herstellen.
Wanddicke: 20cm bis 25cm (Innen- bzw. Außenwand)
Flächenabwicklung: bis 0,25 m2
Menge: 1,000 St
Gewerke: 012
Förderprogramm Kostenträger: 2.2.1.2

**03.02.1.2.0070 Wandaussparung Betonwand 0,25-0,5 m2**
Für Heizung-, Lüftung- und Stromleitungen bzw. Rohrleitungen in Betonwände Aussparung herstellen.
Wanddicke: 20cm bis 25cm (Innen- bzw. Außenwand)
Flächenabwicklung: bis 0,25 m2
Menge: 4,000 St
Gewerke: 012
Förderprogramm Kostenträger: 2.2.1.2

**03.02.1.2.0080 Wandaussparung Betonwand 0,5-1,0 m2**
Für Heizung-, Lüftung- und Stromleitungen bzw. Rohrleitungen in Betonwände Aussparung herstellen.
Wanddicke: 20cm bis 25cm (Innen- bzw. Außenwand)
Flächenabwicklung: bis 0,25 m2
Menge: 4,000 St
Gewerke: 012
Förderprogramm Kostenträger: 2.2.1.2

**03.02.1.2.0090 Wanddurchbruch schließen 0,5 m2**
Wände bis 0,50 m2 Flächenabwicklung nach Verlegen der Leitungen fachgerecht durch Beibetonieren schließen. Diese Arbeiten kommen nach Abruf durch die Bauleitung zu einem späteren Zeitpunkt zur Ausführung. Rohrleitungen sind, falls nicht bereits seitens der Installation vorhanden, mit Schutzmaterial zu ummanteln.
Menge: 3,000 St
Gewerke: 012
Förderprogramm Kostenträger: 2.2.1.2

###### Gruppe 03.02.1.3 Betonbauteile

Förderprogramm Kostenträger: 2.2.1.2

*Hinweis: Vorbemerkung zu Betonbauteile*
Anhand der nachfolgenden Positionen werden alle örtlich zu schalenden Stützen, Stürze Unterzüge Ringbalken etc hergestelt. Die Abrechnung erfolgt getrennt nach Beton, Schalung und Bewehrung. Die Bauteile sind mit lichten Maßen, Öffnungen mit lichten Öffnungsbreiten in Ansatz zu bringen. Kreuzungspunkte werden nur einfach berechnet. Für die Abrechnung der Schalung gelten nur die mit den Betonteilen in Berührung kommenden Flächen. Erforderliche Abstützungen und Verdichtungen sind in den Einheitspreisen enthalten.

**03.02.1.3.0010 Rauhe Schalung für Betonteile**
Raue Schalung für Betonbauteile gemäß Vorbemerkung fachgerecht herstellen und nach Ablauf der Einschalfristen wieder entfernen.
Menge: 100,000 m2
Gewerke: 012
Förderprogramm Kostenträger: 2.2.1.2

**03.02.1.3.0020 Zulage Sichtbetonschalung**
Sichtbetonschalung für Betonbauteile gemäß Vorbemerkung fachgerecht herstellen und nach Ablauf der Einschalfristen wieder entfernen.
Menge: 100,000 m2
Gewerke: 012
Förderprogramm Kostenträger: 2.2.1.2

**03.02.1.3.0030 Beton C 25/30 gemäß Vorbem.**
Beton C 25/30 in die Schalung der Betonbauteile gemäß Vorbemerkung fachgerecht einbringen.
Menge: 5,000 cbm
Gewerke: 012
Förderprogramm Kostenträger: 2.2.1.2

###### Gruppe 03.02.1.4 Betonstahl

Förderprogramm Kostenträger: 2.2.1.2

**03.02.1.4.0010 Betonstahl BSt 500 MA**
Baustahlgewebe BST 500 MA als Lagermatten liefern, schneiden, biegen und einschl. Abstandshalter einbauen. Es werden nur die in den Verlegelisten angegebenen Mengen vergütet, die Unterstützungskörbe für die obere Bewehrungslage werden hier mit angegeben und somit vergütet. Mehrmengen nur auf bes. Nachweis und durch Angabe und Abnahme durch die Bauüberwachung.
Menge: 3800,000 kg
Gewerke: 012
Förderprogramm Kostenträger: 2.2.1.2

**03.02.1.4.0020 Baustahl BST 500 S (B 500 SA)**
Baustahl BST 500 S (B 500 SA), nach Liste biegen und einschl. Abstandshalter einbauen. Es werden nur die in den Schneide- und Biegelisten angegebenen Mengen vergütet. Mehrmengen auf gesonderten Nachweiß. Durchmesser 6 - 28 mm
Menge: 2750,000 kg
Gewerke: 012
Förderprogramm Kostenträger: 2.2.1.2

**03.02.1.4.0030 Betonstahl Fertigteile BSt 500 (A)**
Betonstabstahl nach DIN 1045-1, schneiden, biegen und verlegen, für Elementwände im Fertigteilwerk nach Bewehrungsplänen. Die Abrechnung erfolgt nach Stahllisten ohne Berechnung von Mehrkosten infolge Überlängen oder dergleichen.
 Ausführung: B 500 A, Gitterträger, alle Durchmesser, alle Längen
Menge: 4200,000 kg
Gewerke: 012
Förderprogramm Kostenträger: 2.2.1.2

**03.02.1.4.0040 Baustahlgewebe-Unterstützungskörbe**
Baustahlgewebe-Unterstützungskörbe alle Typen verlegen. Bei Sichtbeton sind Unterstützungskörbe mit Kunststoffabstandshalter zu verwenden. Abrechnung nach Stahlisten vom Tragwerksplaner.
Menge: 1000,000 kg
Gewerke: 012
Förderprogramm Kostenträger: 2.2.1.2

###### Gruppe 03.02.1.5 Abdichtung

Förderprogramm Kostenträger: 2.2.1.2

**03.02.1.5.0010 Grundierung Sockel**
Grundierung aus, 1:1 Raumteilen mit Wasser verdünnt, aufbringen. Verbrauch: ca. 75 - 150 ml/m², je nach Saugfähigkeit des Untergrundes
Menge: 70,000 m2
Gewerke: 012
Förderprogramm Kostenträger: 2.2.1.2

**03.02.1.5.0020 Sockelabdichtung gegen Wassereinwirkungsklasse W2.1-E:**
Flächenabdichtung gegen Wassereinwirkungsklasse W2.1-E:
"mäßige Einwirkung von drückendem Wasser" nach DIN 18533, Stand 07/2017 aus der reaktivabbindenden, 2-komp. Dickbeschichtung in 2 Arbeitsgängen in einer Mindesttrockenschichtdicke von. 4 mm auftragen. Auf den Bereich, der einen Putzauftrag erhalten soll, Spritzbewurf vollflächig auf die durchgetrocknete Sockelabdichtung aufbringen.
Verbrauch:
24h-Reaktivabdichtung ca. 4,3 kg/m²
Glasseidengewebe 1,10 m²/m²
Menge: 70,000 m2
Gewerke: 012
Förderprogramm Kostenträger: 2.2.1.2

**03.02.1.5.0030 Tür-/Fensteranschlüsse 50 cm hoch reingen abdichten**
Tür-/Fensteranschlussprofile, Höhe ca. 50 cm an denen die Sockelabdichtung angearbeitet wird, von Schmutz, Fett und sonstigen haftungsmindernden Bestandteilen befreien.
1. Kunststoffprofile anrauen und mit Verdünnung reinigen.
2. Beschichtete Aluprofile mit Verdünnung reinigen
3. Aluminiumprofile mit Verdünnung reinigen. Danach Aluminiumprofile mit Universalbauharz grundieren und frisch in frisch mit feinem Quarzsand (0,1 bis 0,5 mm) abstreuen.
4. Holzprofile reinigen
Abdichtung der Tür-/Fensteranschlüsse aus der 2-komp., Reaktivabdichtung in mindestens 2 Arbeitsgängen voll deckend im Schlämm- Spachtelverfahren aufbringen. Im ersten Arbeitsgang wird im Übergangsbereich zu den Tür-/Fensterprofilen die Dichtfolie vollflächig eingearbeitet.
Verbrauch:
- 24 h Reaktivabdichtung 4 ca.4,5 kg/m²
 - Glasseidengewebe 1,10 m²/m²
Menge: 10,000 m
Gewerke: 012
Förderprogramm Kostenträger: 2.2.1.2

###### Gruppe 03.02.1.6 Elektroverkabelung Wand

Förderprogramm Kostenträger: 2.2.1.2

**03.02.1.6.0010 Technische Bearbeitung der Einplanung Elektroinstallation**
*** Pauschalposition
Menge: 1,000 psch
Gewerke: 012
Förderprogramm Kostenträger: 2.2.1.2

**03.02.1.6.0020 Betonbau Geräte-Verbindungsdose mit Putzhaut 1-teilig, Tiefe 68,5 mm**
Geräte-Verbindungsdose für Betonbauinstallation, Werksfertigung, Klebebefestigung auf Stahlschalung
Betonbaudose, Ausführung als Betonbau-Geräte-Verbindungsdose nach DIN EN 60670/VDE 0606 und DIN 49073, aus Kunststoff, mit Putzhaut
Installationsöffnung Ø 60 mm, Tiefe 68,5 mm, Rohreinführung durch Ausstanzen mit Rohrkupplung, mit integrierter Rohrrückhaltung, Frontteil ausschlagbar, verdrehungssicher aneinanderreihbar im Kombinationsabstand 71 mm, vollisolierter Leitungsübergang, mit 4 Schraubdomen und 2 Spreizkrallenfeldern, ohne Geräteschrauben
Menge: 75,000 Stk
Gewerke: 012
Förderprogramm Kostenträger: 2.2.1.2

**03.02.1.6.0030 Elektro-Leerwellrohr Beton mittel, Biegsam**
Elektroinstallationsrohr DIN EN 61386-22, Maße DIN EN 60423, nicht flammenausbreitend, aus PVC-U mit Kunststoffmantel aus PVC-P, mit hochgleitfähiger Innenschicht, doppelwandig, innen gewellt, außen glatt, biegsam, Außendurchmesser 25 mm, Druckfestigkeit mittel, Schlagfestigkeit mittel,Dauergebrauchs- und Installationstemperatur min. -25°Cmax. +60°C, fachgerecht in der Stahlbetonhohlwand einziehen.
Menge: 300,000 m
Gewerke: 012
Förderprogramm Kostenträger: 2.2.1.2

##### Gruppe 03.02.2 Mauerwerk

Förderprogramm Kostenträger: 2.2.1.2

###### Gruppe 03.02.2.1 Kalksandsteinmauerwerk

Förderprogramm Kostenträger: 2.2.1.2

*Hinweis: Technische Vorbemerkungen für Mauerwerk aus KS-Plansteinen mit Dünnbettmörtel*
Technische Vorbemerkungen für Mauerwerk aus KS-Plansteinen mit Dünnbettmörtel

Sofern in den Ausführungsplänen oder den statischen Berechnungen keine gesonderten Hinweise gegeben sind, wird KS-Plansteinmauerwerk als Mauerwerk ohne Stoßfugenvermörtelung nach DIN EN 1996 ausgeführt. Die Steine werden knirsch versetzt. Stoßfugenbreiten > 5 mm und < 10 mm sind beim Mauern beidseitig mit Mörtel zu schließen. Werden an das Mauerwerk Anforderungen an Schlagregenschutz, Schallschutz, Luft- oder Winddichtheit gestellt, so ist zumindest ein einseitiger Putzauftrag von OK Rohdecke bis UK Rohdecke erforderlich.

BAUTEILE ZUR SYSTEMERGÄNZUNG:
Bei der Beschreibung von Wänden werden darin enthaltene Bauteile zur Systemergänzung übermessen - wie z.B. Fensterstürze, U-Schalen, KS-Kimmsteine oder Gurtrollersteine. Der Mehraufwand zum Einbau der Bauteile zur Systemergänzung (in der Regel andere Materialkosten) ist besonders zu beschreiben.

KIMMSCHICHTEN/HÖHENAUSGLEICHSSCHICHTEN:
Das Aufmauern der Wände beginnt grundsätzlich mit einer Ausgleichsschicht aus Normalmauermörtel der Mörtelklasse M10 nach DIN EN 998-2, Dicke t= 1 bis 3 cm. In dieser Ausgleichsschicht können die KS-Kimmsteine bzw. KS-Wärmedämmsteine oder das aufgehende Mauerwerk versetzt werden.
Die Ausgleichsschicht dient zur Herstellung eines planebenen Niveaus in Längs- und Querrichtung und dem Ausgleich von Unebenheiten in der Betondecke. Das genaue Anlegen der Ausgleichsschicht ist bei Mauerwerk mit Dünnbettmörtel besonders wichtig, da in den darüber liegenden Schichten keine Unebenheiten mehr ausgeglichen werden können. In den folgenden Schichten ist der Dünnbettmörtel für die Lagerfugen vollflächig mit geeignetem Werkzeug (z.B. Mörtelschlitten) aufzutragen. Die Lagerfugendicke im fertigen Mauerwerk soll 2 mm betragen. Die Verwendung von Keilen zum Ausrichten der Steine ist nicht zulässig. Der ausquellende Dünnbettmörtel ist nach dem Ansteifen mit dem Spachtel oder einem Schwammbrett glatt zu streichen.

WANDANSCHLÜSSE MIT KS-STUMPFSTOSSTECHNIK:
Sofern in den Ausführungsplänen oder den statischen Berechnungen keine gesonderten Hinweise gegeben sind, gelten folgende Vorgaben zur Stumpfstoßtechnik: Wandanschlüsse sind in der bewährten Stumpfstoßtechnik auszuführen. Dabei sind nach konstruktiven Erfordernissen in den Mörtelfugen Edelstahl-Flachstahlanker einzulegen. Die Anschlussfugen sind aus statischen und schalltechnischen Gründen vollflächig zu vermörteln. Bei einschaligen Wänden mit Schallschutzanforderungen empfiehlt es sich, die Trennwand durchstoßen zu lassen und die flankierenden Wände (z.B. Tragschalen der Außenwände) stumpf anzuschließen. Kelleraußenecken werden im Verband gemauert.

**03.02.2.1.0010 KS-Kimmschicht Wärmedämmstein (Lambda R = 0,33 W/m·K) 20-1.2 (240) H=11,3cm**
Kimmschicht aus KS-Wärmedämmsteinen auf einer Mörtelausgleichsschicht (1-3cm) Mörtelklasse M 10 (s. Technische Vorbemerkungen).
Recyclingfähiger KS-Wärmedämmsteine nach DIN EN 771-2 / DIN 20000-402. Für aufgehendes Mauerwerk unter Verwendung von Dünnbettmörtel DM nach DIN EN 998-2 in Verbindung mit DIN 20000-412.

Wanddicke: 24,0 cm
Steinhöhe: 11,3 cm
Steinlänge: 49,8 cm
Kimm-Mörtelklasse: M10 (1-3cm Dicke)
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Menge: 12,000 m
Gewerke: 012
Förderprogramm Kostenträger: 2.2.1.2

**03.02.2.1.0020 Haustrennwand-Platten Einsatz bei Mauerwerkswänden**
Schalldämmung zweischaliger Haustrennwände gemäß DIN 4109, Beiblatt 1, wie folgt herstellen:

Isover Akustic HWP 2 Haustrennwand-Platten aus Mineralwolle mit RAL-Gütezeichen der Gütegemeinschaft Mineralwolle e.V., gesundheitlich unbedenklich nach der Gefahrstoffverordnung und freigezeichnet nach EU-Richtlinie 97/69 Nota Q;
Bemessungswert der Wärmeleitfähigkeit 0,035 W/mK;
Anwendungstyp T (DIN 18165);
Anwendungsgebiet WTH-sh (DIN V 4108-10);
Nichtbrennbar, Euroklasse A 1 (DIN EN 13 501), Schmelzpunkt > = 1.000°C (DIN 4102);
Durchgehend wasserabweisend mit Nachweis der langzeitigen Wasseraufnahme;
Bezeichnugsschlüssel: MW-EN 13162-T6-WL(P)-SD30-CP5

Abmessung: 1200 x 1900 mm

Dicke:............... mm (20, 30, 40 mm)

liefern und verlegen. An der tragenden Wand Mörtelnasen und andere Unebenheiten entfernen.
Dämmplatten beim Aufmauern der zweiten Mauerschale lose einstellen oder punktweise ankleben.
Die Platten dicht stoßen und die Plattenstöße von Mörtel freihalten um Schallbrücken zu vermeiden.
Menge: 50,000 m2
Gewerke: 012
Förderprogramm Kostenträger: 2.2.1.2
Produkt:
  Artikel:
    Artikelnummer: Akustic HWP 2

**03.02.2.1.0030 KS-Planstein KS-R (P) 8DF 12-2.0 (240)**
Mauerwerk DIN EN 1996, ohne Stoßfugenvermörtelung, Recyclingfähiger Kalksandstein nach DIN EN 771 2 in Verbindung mit DIN 20000 402, inkl. Kimm- und Höhenausgleich-schichten, KS-R P versetzt in Dünnbettmörtel nach DIN EN 998-2 in Verbindung mit DIN 20000-412.

Wanddicke: 24,0 cm
Steinhöhe: 24,8 cm
Steinlänge: 24,8 cm
Mörtelklasse: DM
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Menge: 50,000 m2
Gewerke: 012
Förderprogramm Kostenträger: 2.2.1.2
Produkt:
  Artikel:
    Artikelnummer: KMF

**03.02.2.1.0040 Maueranschlussschiene HMS 25/15-D**
Maueranschlussschiene HMS 25/15-D
zur Befestigung von Mauerwerk mit Maueranschlussankern Typ ML, Sendzimirverzinkt (SV),  Einzellänge 2500mm, Belastung Z/Q = 1,2/1,5kN/Befestigungspunkt, oder gleichwertig zum Einbetonieren liefern und gemäß Einbau- und Verwendungsanleitung des Herstellers an der Schalung befestigen.
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Menge: 10,000 m
Gewerke: 012
Förderprogramm Kostenträger: 2.2.1.2
Produkt:
  Artikel:
    Artikelnummer: 1000200555
